# Equip de protecció catòdica, per a dipòsit de combustible líquid, soterrat, de xapa d'acer

- Propietat de l'arxiu: CYPE INGENIEROS, S.A.
- Format: FIEBDC-3/2002
- Divisa: EUR
- Costos indirectes: 3.00 %
- IVA: 21.00 %

## I Instal·lacions

### IC Calefacció, refrigeració, climatització i A.C.S.

#### ICD Combustible líquid

**ICD112** U Equip de protecció catòdica, per a dipòsit de combustible líquid, soterrat, de xapa d'acer.
Equip de protecció catòdica format per 39 ànodes de sacrifici i cable d'unió amb terminals, per a dipòsit de combustible líquid, soterrat, de xapa d'acer, amb una capacitat de 30000 litres. Inclús caixa de connexions i suport. Totalment muntat, connexionat i provat.
Inclou: Replanteig. Muntatge de la protecció catòdica. Connexionat.
Criteri d'amidament de projecte: Nombre d'unitats previstes, segons documentació gràfica de Projecte.
Criteri de mesura d'obra: Es mesurarà el nombre d'unitats realment executades segons especificacions de Projecte.

| Codi | Ut | Descripció | Rendiment | Preu | Import |
|---|---|---|---|---|---|
| mt38dep999k | U | Equip de protecció catòdica format per 39 ànodes de sacrifici i cable d'unió amb terminals, per a dipòsit de combustible líquid, soterrat, de xapa d'acer, amb una capacitat de 30000 litres. (material) | 1.000 | 1125.20 | 1125.20 |
| mo004 | h | Oficial 1ª calefactor. (mà d'obra) | 3.309 | 29.34 | 97.09 |
| mo103 | h | Ajudant calefactor. (mà d'obra) | 3.309 | 25.25 | 83.55 |
| % | % | Costos directes complementaris | 2 % | 1305.84 | 26.12 |
|  |  | Costos directes |  |  | 1331.96 |
