# Vàlvula de gasoil

- Propietat de l'arxiu: CYPE INGENIEROS, S.A.
- Format: FIEBDC-3/2002
- Divisa: EUR
- Costos indirectes: 3.00 %
- IVA: 21.00 %

## I Instal·lacions

### IC Calefacció, refrigeració, climatització i A.C.S.

#### ICD Combustible líquid

**ICD150** U Vàlvula de gasoil.
Vàlvula d'esfera de llautó niquelat per roscar de 2". Totalment muntada, connexionada i provada.
Inclou: Replanteig. Connexió de la vàlvula.
Criteri d'amidament de projecte: Nombre d'unitats previstes, segons documentació gràfica de Projecte.
Criteri de mesura d'obra: Es mesurarà el nombre d'unitats realment executades segons especificacions de Projecte.

| Codi | Ut | Descripció | Rendiment | Preu | Import |
|---|---|---|---|---|---|
| mt37sve010g | U | Vàlvula d'esfera de llautó niquelat per roscar de 2". (material) | 1.000 | 39.38 | 39.38 |
| mo004 | h | Oficial 1ª calefactor. (mà d'obra) | 0.180 | 29.34 | 5.28 |
| mo103 | h | Ajudant calefactor. (mà d'obra) | 0.180 | 25.25 | 4.55 |
| % | % | Costos directes complementaris | 2 % | 49.21 | 0.98 |
|  |  | Costos directes |  |  | 50.19 |
