# Tub bus

- Propietat de l'arxiu: CYPE INGENIEROS, S.A.
- Format: FIEBDC-3/2002
- Divisa: EUR
- Costos indirectes: 3.00 %
- IVA: 21.00 %

## I Instal·lacions

### IC Calefacció, refrigeració, climatització i A.C.S.

#### ICD Combustible líquid

**ICD114** U Tub bus.
Tub bus de 2 m de longitud, format per tub de PVC, sèrie B, de 110 mm de diàmetre i 3,2 mm de gruix, per detectar qualsevol acumulació de combustible o d'aigua [en el fons de la fossa. També material auxiliar per a muntatge i subjecció a l'obra, accessoris i peces especials. Completament muntat.
Inclou: Replanteig. Presentació en sec de tub, accessoris i peces especials. Tall de l'extrem inferior del tub. Col·locació i fixació del tub bus.
Criteri d'amidament de projecte: Nombre d'unitats previstes, segons documentació gràfica de Projecte.
Criteri de mesura d'obra: Es mesurarà el nombre d'unitats realment executades segons especificacions de Projecte.

| Codi | Ut | Descripció | Rendiment | Preu | Import |
|---|---|---|---|---|---|
| mt36tie400f | U | Material auxiliar per a muntatge i subjecció a l'obra de les canonades de PVC, sèrie B, de 110 mm de diàmetre. (material) | 2.000 | 0.80 | 1.60 |
| mt36tie010fc | m | Tub de PVC, sèrie B, de 110 mm de diàmetre i 3,2 mm de gruix, amb extrem atrompetat, segons UNE-EN 1329-1, amb el preu incrementat el 10% en concepte d'accessoris i peces especials. (material) | 2.000 | 5.87 | 11.74 |
| mt11var009 | l | Líquid netejador per enganxat mitjançant adhesiu de tubs i accessoris de PVC. (material) | 0.008 | 37.60 | 0.30 |
| mt11var010 | l | Adhesiu per tubs i accessoris de PVC. (material) | 0.004 | 47.92 | 0.19 |
| mo004 | h | Oficial 1ª calefactor. (mà d'obra) | 0.360 | 29.34 | 10.56 |
| mo103 | h | Ajudant calefactor. (mà d'obra) | 0.360 | 25.25 | 9.09 |
| % | % | Costos directes complementaris | 2 % | 33.48 | 0.67 |
|  |  | Costos directes |  |  | 34.15 |
