# Vàlvula de peu

- Propietat de l'arxiu: CYPE INGENIEROS, S.A.
- Format: FIEBDC-3/2002
- Divisa: EUR
- Costos indirectes: 3.00 %
- IVA: 21.00 %

## I Instal·lacions

### IC Calefacció, refrigeració, climatització i A.C.S.

#### ICD Combustible líquid

**ICD130** U Vàlvula de peu.
Vàlvula de peu de doble clapeta, de llautó i seient de EPDM, per roscar, de 2". Totalment muntada, connexionada i provada.
Inclou: Replanteig. Connexió de la vàlvula de peu.
Criteri d'amidament de projecte: Nombre d'unitats previstes, segons documentació gràfica de Projecte.
Criteri de mesura d'obra: Es mesurarà el nombre d'unitats realment executades segons especificacions de Projecte.

| Codi | Ut | Descripció | Rendiment | Preu | Import |
|---|---|---|---|---|---|
| mt38dep008a | U | Vàlvula de peu de doble clapeta, de llautó i seient de EPDM, per roscar, de 2", amb filtre d'acer inoxidable. (material) | 1.000 | 85.94 | 85.94 |
| mo004 | h | Oficial 1ª calefactor. (mà d'obra) | 0.180 | 29.34 | 5.28 |
| mo103 | h | Ajudant calefactor. (mà d'obra) | 0.180 | 25.25 | 4.55 |
| % | % | Costos directes complementaris | 2 % | 95.77 | 1.92 |
|  |  | Costos directes |  |  | 97.69 |
