# Filtre retenidor de residus de gasoil

- Propietat de l'arxiu: CYPE INGENIEROS, S.A.
- Format: FIEBDC-3/2002
- Divisa: EUR
- Costos indirectes: 3.00 %
- IVA: 21.00 %

## I Instal·lacions

### IC Calefacció, refrigeració, climatització i A.C.S.

#### ICD Combustible líquid

**ICD140** U Filtre retenidor de residus de gasoil.
Filtre retenidor de residus per a gasoil, amb cos d'alumini, vas d'alumini i tamís d'acer inoxidable amb perforacions de 100 µm de diàmetre, amb rosca cilíndrica de 3/8", PN=2 bar. Totalment muntat, connexionat i provat.
Inclou: Replanteig. Connexió del filtre.
Criteri d'amidament de projecte: Nombre d'unitats previstes, segons documentació gràfica de Projecte.
Criteri de mesura d'obra: Es mesurarà el nombre d'unitats realment executades segons especificacions de Projecte.

| Codi | Ut | Descripció | Rendiment | Preu | Import |
|---|---|---|---|---|---|
| mt38dep810a | U | Filtre retenidor de residus per a gasoil, amb cos d'alumini, vas d'alumini i tamís d'acer inoxidable amb perforacions de 100 µm de diàmetre, amb rosca cilíndrica de 3/8", PN=2 bar. (material) | 1.000 | 5.07 | 5.07 |
| mo004 | h | Oficial 1ª calefactor. (mà d'obra) | 0.180 | 29.34 | 5.28 |
| mo103 | h | Ajudant calefactor. (mà d'obra) | 0.180 | 25.25 | 4.55 |
| % | % | Costos directes complementaris | 2 % | 14.90 | 0.30 |
|  |  | Costos directes |  |  | 15.20 |
