# Sistema de calefacció i refrigeració per paret radiant

- Propietat de l'arxiu: CYPE INGENIEROS, S.A.
- Format: FIEBDC-3/2002
- Divisa: EUR
- Costos indirectes: 3.00 %
- IVA: 21.00 %

## I Instal·lacions

### IC Calefacció, refrigeració, climatització i A.C.S.

#### ICE Emissors per aigua per a calefacció i refrigeració

**ICE025** m² Sistema de calefacció i refrigeració per paret radiant.
Sistema de calefacció i refrigeració per paret radiant, compost per panells radiants de guix laminat, amb circuits integrats de tub de polietilè reticulat (PE-Xa) amb barrera d'oxigen, de 9,9 mm de diàmetre i 1,1 mm de gruix, de 800x625x15 mm i canonada de distribució formada per tub de polietilè reticulat (PE-Xa) amb barrera d'oxigen i capa de protecció de polietilè (PE) modificat, de 20 mm de diàmetre exterior i 2 mm de gruix. Fins i tot elements de muntatge i altres accessoris necessaris per al seu correcte funcionament. Totalment muntat, connexionat i provat.
Inclou: Replanteig dels eixos de l'estructura metàl·lica. Anivellació i cargolat dels perfils de l'estructura metàl·lica. Col·locació i cargolat dels panells. Tractament de junts. Replanteig de la canonada de distribució. Col·locació i fixació de la canonada. Connexionat dels panells amb la canonada de distribució i entre ells. Connexionat de la canonada de distribució amb el col·lector. Realització de proves de servei.
Criteri d'amidament de projecte: Superfície útil, mesura segons documentació gràfica de Projecte.
Criteri de mesura d'obra: Es mesurarà la superfície realment executada segons especificacions de Projecte.

| Codi | Ut | Descripció | Rendiment | Preu | Import |
|---|---|---|---|---|---|
| mt12psg050c | m | Mestra 60/27 de xapa d'acer galvanitzat, d'ample 60 mm, segons UNE-EN 14195. (material) | 3.200 | 0.84 | 2.69 |
| mt38etu200a | m² | Plafó radiant de guix laminat, amb circuit integrat de tub de polietilè reticulat (PE-Xa) amb barrera d'oxigen, de 9,9 mm de diàmetre i 1,1 mm de gruix, de 800x625x15 mm, per a sistema de calefacció i refrigeració per paret i sostre radiant, per a fixació amb cargols sobre estructura metàl·lica. (material) | 1.000 | 195.20 | 195.20 |
| mt38etu210a | U | Cargol per a la fixació de panell de sistema de calefacció i refrigeració per paret i sostre radiant a estructura metàl·lica, de 33 mm de longitud. (material) | 15.000 | 0.04 | 0.60 |
| mt38etu211a | m | Cinta per a junts entre panells de sistema de calefacció i refrigeració per paret i sostre radiant. (material) | 0.450 | 24.67 | 11.10 |
| mt38etu212a | kg | Morter per a junts entre panells de sistema de calefacció i refrigeració per paret i sostre radiant. (material) | 0.700 | 29.49 | 20.64 |
| mt38etu108a | U | Te de llautó, de 20x9,9x20 mm, sistema d'unió Quick and Easy, inclús anells. (material) | 1.000 | 14.46 | 14.46 |
| mt37tpu012g | m | Tub de polietilè reticulat (PE-Xa) amb barrera d'oxigen i capa de protecció de polietilè (PE) modificat, de 20 mm de diàmetre exterior i 2 mm de gruix, segons UNE-EN ISO 15875-2. (material) | 0.100 | 2.96 | 0.30 |
| mo004 | h | Oficial 1ª calefactor. (mà d'obra) | 0.240 | 29.34 | 7.04 |
| mo103 | h | Ajudant calefactor. (mà d'obra) | 0.240 | 25.25 | 6.06 |
| % | % | Costos directes complementaris | 2 % | 258.09 | 5.16 |
|  |  | Costos directes |  |  | 263.25 |
