# Radiador tovalloler

- Propietat de l'arxiu: CYPE INGENIEROS, S.A.
- Format: FIEBDC-3/2002
- Divisa: EUR
- Costos indirectes: 3.00 %
- IVA: 21.00 %

## I Instal·lacions

### IC Calefacció, refrigeració, climatització i A.C.S.

#### ICE Emissors per aigua per a calefacció i refrigeració

**ICE050** U Radiador tovalloler.
Radiador tovalloler tubular de xapa d'acer acabat blanc, per a cambres de bany, gamma bàsica, de 500x733 mm i emissió calorífica 358 kcal/h per a una diferència mitja de temperatura de 50°C entre el radiador i l'ambient, en instal·lació de calefacció centralitzada per aigua, per instal·lació amb sistema bitub. Inclús clau de pas termostàtica, detentor, accessoris de connexió i muntatge, joc de suports i encoratges de fixació a parament, purgador i tots aquells accessoris necessaris pel seu correcte funcionament. Totalment muntat, connexionat i provat.
Inclou: Replanteig mitjançant plantilla. Fixació en parament mitjançant elements d'ancoratge. Situació i fixació de les unitats. Muntatge d'accessoris. Connexionat amb la xarxa de conducció d'aigua.
Criteri d'amidament de projecte: Nombre d'unitats previstes, segons documentació gràfica de Projecte.
Criteri de mesura d'obra: Es mesurarà el nombre d'unitats realment executades segons especificacions de Projecte.

| Codi | Ut | Descripció | Rendiment | Preu | Import |
|---|---|---|---|---|---|
| mt38emn140a | U | Radiador tovalloler tubular de xapa d'acer acabat blanc, per a cambres de bany, en instal·lacions d'aigua calenta fins a 8 bar i 110°C, gamma bàsica, de 500x733 mm i emissió calorífica 358 kcal/h per a una diferència mitja de temperatura de 50°C entre el radiador i l'ambient. (material) | 1.000 | 149.38 | 149.38 |
| mt38emn041a | U | Kit de suports i encoratges de fixació a parament, per a radiador tovalloler tubular, acabat blanc. (material) | 1.000 | 11.00 | 11.00 |
| mt38emi113 | U | Equip per connexió de radiador de xapa d'acer a la canonada de distribució, compost per clau de pas termostàtica, detentor, enllaços i demés accessoris necessaris. (material) | 1.000 | 25.80 | 25.80 |
| mo004 | h | Oficial 1ª calefactor. (mà d'obra) | 0.959 | 29.34 | 28.14 |
| mo103 | h | Ajudant calefactor. (mà d'obra) | 0.959 | 25.25 | 24.21 |
| % | % | Costos directes complementaris | 2 % | 238.53 | 4.77 |
|  |  | Costos directes |  |  | 243.30 |
