# Col·lector per a calefacció per sòl radiant, per a indústria i sector terciari

- Propietat de l'arxiu: CYPE INGENIEROS, S.A.
- Format: FIEBDC-3/2002
- Divisa: EUR
- Costos indirectes: 3.00 %
- IVA: 21.00 %

## I Instal·lacions

### IC Calefacció, refrigeració, climatització i A.C.S.

#### ICE Emissors per aigua per a calefacció i refrigeració

**ICE101** U Col·lector per a calefacció per sòl radiant, per a indústria i sector terciari.
Col·lector modular, de poliamida, de 1 1/2" de diàmetre, per a 4 circuits, conjunt d'accessoris per a formació de col·lector modular, ràcords femella de 20 mm x 3/4" eurocon, corbatubs de plàstic, conjunt de dues vàlvules d'esfera per a tancament del circuit del col·lector de 1 1/2" de diàmetre. Totalment muntat, connexionat i provat.
Inclou: Replanteig de l'emplaçament del col·lector. Col·locació del col·lector. Connexió de les canonades al col·lector. Connexió del col·lector a la xarxa de distribució interior o a la caldera. Realització de proves de servei.
Criteri d'amidament de projecte: Nombre d'unitats previstes, segons documentació gràfica de Projecte.
Criteri de mesura d'obra: Es mesurarà el nombre d'unitats realment executades segons especificacions de Projecte.

| Codi | Ut | Descripció | Rendiment | Preu | Import |
|---|---|---|---|---|---|
| mt37alu121a | U | Conjunt d'accessoris per a formació de col·lector modular, de 1 1/2" de diàmetre, format per dos suports llargs de paret, dos suports curts de paret, dues claus d'ompliment de llautó, dos termòmetres, un manòmetre, dos taps terminals i material de muntatge. (material) | 1.000 | 248.42 | 248.42 |
| mt37alu125aa | U | Col·lector modular, de poliamida, de 1 1/2" de diàmetre, per a 4 circuits. (material) | 1.000 | 500.88 | 500.88 |
| mt37alu005e | U | Ràcord femella de 20 mm x 3/4" eurocon. (material) | 8.000 | 10.55 | 84.40 |
| mt37alu085a | U | Conjunt de dues vàlvules d'esfera per a tancament del circuit del col·lector de 1 1/2" de diàmetre. (material) | 1.000 | 222.92 | 222.92 |
| mt37alu016a | U | Corbatubs de plàstic. (material) | 8.000 | 2.73 | 21.84 |
| mo004 | h | Oficial 1ª calefactor. (mà d'obra) | 1.918 | 29.34 | 56.27 |
| mo103 | h | Ajudant calefactor. (mà d'obra) | 1.918 | 25.25 | 48.43 |
| % | % | Costos directes complementaris | 2 % | 1183.16 | 23.66 |
|  |  | Costos directes |  |  | 1206.82 |
