# Col·lector per a calefacció i refrigeració per terra radiant, per a una zona

- Propietat de l'arxiu: CYPE INGENIEROS, S.A.
- Format: FIEBDC-3/2002
- Divisa: EUR
- Costos indirectes: 3.00 %
- IVA: 21.00 %

## I Instal·lacions

### IC Calefacció, refrigeració, climatització i A.C.S.

#### ICE Emissors per aigua per a calefacció i refrigeració

**ICE102** U Col·lector per a calefacció i refrigeració per terra radiant, per a una zona.
Grup d'impulsió mesclador per a petites instal·lacions de climatització per terra i paret radiant, compatible amb instal·lació existent de radiadors, amb capçal electrotèrmic de 230 V, termòstat sense fil i receptor de senyals i bomba de circulació Grundfos Xylem Phyd, ràcords de connexió de derivacions a col·lector, adaptadors per a connexió de canonades de PEX a canonades de coure. Totalment muntat, connexionat i provat.
Inclou: Replanteig de l'emplaçament del col·lector. Col·locació del col·lector. Connexió de les canonades al col·lector. Connexió del col·lector a la xarxa de distribució interior o a la caldera. Realització de proves de servei.
Criteri d'amidament de projecte: Nombre d'unitats previstes, segons documentació gràfica de Projecte.
Criteri de mesura d'obra: Es mesurarà el nombre d'unitats realment executades segons especificacions de Projecte.

| Codi | Ut | Descripció | Rendiment | Preu | Import |
|---|---|---|---|---|---|
| mt38gpu055a | U | Grup d'impulsió mesclador per a petites instal·lacions de climatització per terra i paret radiant, compatible amb instal·lació existent de radiadors, amb capçal electrotèrmic de 230 V, termòstat sense fil i receptor de senyals i bomba de circulació Grundfos Xylem Phyd. (material) | 1.000 | 868.74 | 868.74 |
| mt38acu054a | U | Ràcord femella de 16 mm x 3/4". (material) | 2.000 | 18.20 | 36.40 |
| mt38acu053a | U | Adaptador per a connexió de canonada de PEX de 16 mm de diàmetre a canonada de coure de 15 mm de diàmetre. (material) | 2.000 | 4.84 | 9.68 |
| mo004 | h | Oficial 1ª calefactor. (mà d'obra) | 0.959 | 29.34 | 28.14 |
| mo103 | h | Ajudant calefactor. (mà d'obra) | 0.959 | 25.25 | 24.21 |
| % | % | Costos directes complementaris | 2 % | 967.17 | 19.34 |
|  |  | Costos directes |  |  | 986.51 |
