# Sistema de calefacció i refrigeració per terra radiant, amb capa de morter

- Propietat de l'arxiu: CYPE INGENIEROS, S.A.
- Format: FIEBDC-3/2002
- Divisa: EUR
- Costos indirectes: 3.00 %
- IVA: 21.00 %

## I Instal·lacions

### IC Calefacció, refrigeració, climatització i A.C.S.

#### ICE Emissors per aigua per a calefacció i refrigeració

**ICE106** m² Sistema de calefacció i refrigeració per terra radiant, amb capa de morter.
Sistema de calefacció per terra radiant, compost per film de polietilè, banda d'escuma de polietilè (PE), de 150x10 mm, panell portatubs aïllant de poliestirè expandit (EPS), de 30 kg/m³ de densitat, de 1450x850 mm i 13 mm d'espessor, tub de polietilè reticulat (PE-Xa) amb barrera d'oxigen i capa de protecció de polietilè (PE) modificat, de 16 mm de diàmetre exterior i 2 mm de gruix, i morter autoanivellant, CA - C20 - F4 segons UNE-EN 13813, de 50 mm d'espessor. Totalment muntat, connexionat i provat.
Inclou: Preparació i neteja de la superfície de suport. Replanteig de la instal·lació. Estès del film de polietilè. Fixació del sòcol perimetral. Col·locació dels panells. Replanteig de la canonada. Col·locació i fixació de les canonades. Abocat i estès de la capa de morter autoanivellant. Realització de proves de servei.
Criteri d'amidament de projecte: Superfície útil, mesura segons documentació gràfica de Projecte.
Criteri de mesura d'obra: Es mesurarà la superfície realment executada segons especificacions de Projecte.

| Codi | Ut | Descripció | Rendiment | Preu | Import |
|---|---|---|---|---|---|
| mt17peu010a | m² | Film de polietilè. (material) | 1.000 | 1.61 | 1.61 |
| mt17epu021a | m | Banda d'escuma de polietilè (PE), de 150x10 mm, amb tires autoadhesives. (material) | 0.600 | 3.17 | 1.90 |
| mt17epu010a | m² | Panell portatubs aïllant de poliestirè expandit (EPS), de 30 kg/m³ de densitat, de 1450x850 mm i 13 mm d'espessor, pas del tub múltiple de 5 cm, vàlid per a tub de 16 i 17 mm de diàmetre, amb unió entre panells mitjançant cavalcament per evitar ponts tèrmics i filtracions de morter. (material) | 1.000 | 19.09 | 19.09 |
| mt37tpu012a | m | Tub de polietilè reticulat (PE-Xa) amb barrera d'oxigen i capa de protecció de polietilè (PE) modificat, de 16 mm de diàmetre exterior i 2 mm de gruix, segons UNE-EN ISO 15875-2. (material) | 5.000 | 2.96 | 14.80 |
| mt09mal020a | m³ | Morter autoanivellant, CA - C20 - F4 segons UNE-EN 13813, a base de sulfat càlcic, per a espessors de 2,5 a 7,0 cm, utilitzat en anivellació de paviments. (material) | 0.050 | 259.96 | 13.00 |
| mt08aaa010a | m³ | Aigua. (material) | 0.004 | 1.50 | 0.01 |
| mq06pym020 | h | Mescladora-bombadora per morters autoanivellants. (maquinària) | 0.050 | 10.91 | 0.55 |
| mo004 | h | Oficial 1ª calefactor. (mà d'obra) | 0.803 | 29.34 | 23.56 |
| mo103 | h | Ajudant calefactor. (mà d'obra) | 0.803 | 25.25 | 20.28 |
| mo031 | h | Oficial 1ª aplicador de morter autoanivellant. (mà d'obra) | 0.060 | 28.42 | 1.71 |
| mo069 | h | Ajudant aplicador de morter autoanivellant. (mà d'obra) | 0.060 | 25.28 | 1.52 |
| % | % | Costos directes complementaris | 2 % | 98.03 | 1.96 |
|  |  | Costos directes |  |  | 99.99 |
