# Sistema de calefacció i refrigeració per terra radiant, amb capa de morter, "BAXI"

- Propietat de l'arxiu: CYPE INGENIEROS, S.A.
- Format: FIEBDC-3/2002
- Divisa: EUR
- Costos indirectes: 3.00 %
- IVA: 21.00 %

## I Instal·lacions

### IC Calefacció, refrigeració, climatització i A.C.S.

#### ICE Emissors per aigua per a calefacció i refrigeració

**ICE109** m² Sistema de calefacció i refrigeració per terra radiant, amb capa de morter, "BAXI".
Sistema de calefacció per terra radiant "BAXI", compost per film de polietilè, banda d'escuma de polietilè, de 150x8 mm, banda autoadhesiva, guia fixatubs, panell de galets de poliestirè expandit i recobriment termoconformat de poliestirè aïllant a soroll d'impacte, de dimensions 1400x800 mm i 20 mm d'espessor, model SR TFP 20, tub de polietilè reticulat d'alta densitat (PE-Xb) amb barrera d'oxigen, de 16 mm de diàmetre exterior i 1,5 mm de gruix, i morter confeccionat en obra, amb 300 kg/m³ de ciment, dosificació 1:5, de 50 mm d'espessor, amb additiu fluïdificant per a morter. Totalment muntat, connexionat i provat.
Inclou: Preparació i neteja de la superfície de suport. Replanteig de la instal·lació. Estès del film de polietilè. Fixació del sòcol perimetral. Col·locació dels panells. Replanteig de la canonada. Col·locació i fixació de les canonades. Realització de proves de servei.
Criteri d'amidament de projecte: Superfície útil, mesura segons documentació gràfica de Projecte.
Criteri de mesura d'obra: Es mesurarà la superfície realment executada segons especificacions de Projecte.

| Codi | Ut | Descripció | Rendiment | Preu | Import |
|---|---|---|---|---|---|
| mt17bax500a | m² | Film de polietilè, "BAXI", per a formació de barrera antihumitat. (material) | 1.000 | 2.00 | 2.00 |
| mt17bax501a | m | Banda d'escuma de polietilè, de 150x8 mm, "BAXI", per a formació de sòcol perimetral. (material) | 0.600 | 2.10 | 1.26 |
| mt17bax502a | m | Banda autoadhesiva, "BAXI", de 150x8 mm. (material) | 0.050 | 1.56 | 0.08 |
| mt38bax600a | m | Guia fixatubs, "BAXI", subministrada en barres de 2 m de longitud, per facilitar la col·locació del tub en passos de portes. (material) | 0.050 | 14.10 | 0.71 |
| mt17bax010a | m² | Panell de galets de poliestirè expandit i recobriment termoconformat de poliestirè aïllant a soroll d'impacte, de dimensions 1400x800 mm i 20 mm d'espessor, model SR TFP 20 "BAXI", espessor total 45 mm, gruix total equivalent 26 mm, densitat 25 kg/m³, conductivitat tèrmica 0,034 W/(mK), pas del tub múltiple de 5 cm, proporcionant una reducció del nivell global de pressió de soroll d'impactes de 30 dB, vàlid per a tub de 16 i 17 mm de diàmetre. (material) | 1.000 | 28.40 | 28.40 |
| mt37bax010a | m | Tub de polietilè reticulat d'alta densitat (PE-Xb) amb barrera d'oxigen, de 16 mm de diàmetre exterior i 1,5 mm de gruix, "BAXI", segons UNE-EN ISO 15875-2. (material) | 5.000 | 1.80 | 9.00 |
| mt38bax602a | U | Clip per a fixació del tub al panell, "BAXI". (material) | 0.100 | 0.35 | 0.04 |
| mt38bax603a | U | Grapa per a fixació del tub entre tetons, "BAXI". (material) | 0.100 | 0.35 | 0.04 |
| mt08aaa010a | m³ | Aigua. (material) | 0.008 | 1.50 | 0.01 |
| mt01arg005a | t | Sorra de pedrera, per a morter preparat en obra. (material) | 0.075 | 18.00 | 1.35 |
| mt08cem011a | kg | Ciment Pòrtland CEM II/B-L 32,5 R, color gris, en sacs, segons UNE-EN 197-1. (material) | 15.000 | 0.10 | 1.50 |
| mt38bax605a | U | Bidó de 2 l d'additiu fluïdificant per a morter, "BAXI". (material) | 0.025 | 52.00 | 1.30 |
| mq06hor010 | h | Formigonera elèctrica amb una capacitat de pastat de 160 l. (maquinària) | 0.030 | 3.45 | 0.10 |
| mo004 | h | Oficial 1ª calefactor. (mà d'obra) | 0.803 | 29.34 | 23.56 |
| mo103 | h | Ajudant calefactor. (mà d'obra) | 0.803 | 25.25 | 20.28 |
| mo031 | h | Oficial 1ª aplicador de morter autoanivellant. (mà d'obra) | 0.120 | 28.42 | 3.41 |
| mo069 | h | Ajudant aplicador de morter autoanivellant. (mà d'obra) | 0.120 | 25.28 | 3.03 |
| % | % | Costos directes complementaris | 2 % | 96.07 | 1.92 |
|  |  | Costos directes |  |  | 97.99 |
