# Sistema de calefacció i refrigeració per terra radiant, amb capa de morter, "STANDARD HIDRÁULICA"

- Propietat de l'arxiu: CYPE INGENIEROS, S.A.
- Format: FIEBDC-3/2002
- Divisa: EUR
- Costos indirectes: 3.00 %
- IVA: 21.00 %

## I Instal·lacions

### IC Calefacció, refrigeració, climatització i A.C.S.

#### ICE Emissors per aigua per a calefacció i refrigeració

**ICE117** m² Sistema de calefacció i refrigeració per terra radiant, amb capa de morter, "STANDARD HIDRÁULICA".
Sistema de calefacció per terra radiant, "STANDARD HIDRÁULICA", compost per panell de galets de poliestirè expandit, de 1295x865 mm, 27 mm de gruix i 49 mm d'altura total, amb làmina superficial plastificada de poliestirè de 0,22 mm d'espessor, tub de polietilè reticulat (PE-Xa) amb barrera d'oxigen, de 16 mm de diàmetre exterior i 2 mm de gruix, SudoPex-A BAO, film de polietilè, per a formació de barrera antihumitat, banda autoadhesiva, de 150x8 mm, per a formació de sòcol perimetral i morter confeccionat en obra, amb 300 kg/m³ de ciment, dosificació 1:5, de 27 mm d'espessor, additiu superplastificant per a morter. Totalment muntat, connexionat i provat.
Inclou: Preparació i neteja de la superfície de suport. Replanteig de la instal·lació. Estès del film de polietilè. Fixació del sòcol perimetral. Col·locació dels panells. Replanteig de la canonada. Col·locació i fixació de les canonades. Realització de proves de servei.
Criteri d'amidament de projecte: Superfície útil, mesura segons documentació gràfica de Projecte.
Criteri de mesura d'obra: Es mesurarà la superfície realment executada segons especificacions de Projecte.

| Codi | Ut | Descripció | Rendiment | Preu | Import |
|---|---|---|---|---|---|
| mt38sth041a | m² | Film de polietilè, "STANDARD HIDRÁULICA". (material) | 1.100 | 4.20 | 4.62 |
| mt38sth040a | m | Banda autoadhesiva, de 150x8 mm, "STANDARD HIDRÁULICA". (material) | 0.600 | 2.73 | 1.64 |
| mt17sth006a | U | Panell de galets de poliestirè expandit, de 1295x865 mm, 27 mm de gruix i 49 mm d'altura total, amb làmina superficial plastificada de poliestirè de 0,22 mm d'espessor, "STANDARD HIDRÁULICA", pas del tub múltiple de 5,4 cm, vàlid per a tub de fins a 20 mm de diàmetre, amb unió encadellada. (material) | 0.893 | 30.74 | 27.45 |
| mt37sth093a | m | Tub de polietilè reticulat (PE-Xa) amb barrera d'oxigen, de 16 mm de diàmetre exterior i 2 mm de gruix, SudoPex-A BAO "STANDARD HIDRÁULICA", subministrat en rotllos de 120 m de longitud, segons UNE-EN ISO 15875-2. (material) | 18.519 | 1.94 | 35.93 |
| mt08aaa010a | m³ | Aigua. (material) | 0.008 | 1.50 | 0.01 |
| mt01arg005a | t | Sorra de pedrera, per a morter preparat en obra. (material) | 0.075 | 18.00 | 1.35 |
| mt08cem011a | kg | Ciment Pòrtland CEM II/B-L 32,5 R, color gris, en sacs, segons UNE-EN 197-1. (material) | 15.000 | 0.10 | 1.50 |
| mt38sth042a | kg | Additiu superplastificant per a morter, "STANDARD HIDRÁULICA". (material) | 0.100 | 8.22 | 0.82 |
| mq06hor010 | h | Formigonera elèctrica amb una capacitat de pastat de 160 l. (maquinària) | 0.030 | 3.45 | 0.10 |
| mo004 | h | Oficial 1ª calefactor. (mà d'obra) | 0.803 | 28.39 | 22.80 |
| mo103 | h | Ajudant calefactor. (mà d'obra) | 0.803 | 24.43 | 19.62 |
| mo031 | h | Oficial 1ª aplicador de morter autoanivellant. (mà d'obra) | 0.120 | 27.50 | 3.30 |
| mo069 | h | Ajudant aplicador de morter autoanivellant. (mà d'obra) | 0.120 | 24.46 | 2.94 |
| % | % | Costos directes complementaris | 2 % | 122.08 | 2.44 |
|  |  | Costos directes |  |  | 124.52 |
