# Sistema de calefacció i refrigeració per terra radiant, en sec

- Propietat de l'arxiu: CYPE INGENIEROS, S.A.
- Format: FIEBDC-3/2002
- Divisa: EUR
- Costos indirectes: 3.00 %
- IVA: 21.00 %

## I Instal·lacions

### IC Calefacció, refrigeració, climatització i A.C.S.

#### ICE Emissors per aigua per a calefacció i refrigeració

**ICE120** m² Sistema de calefacció i refrigeració per terra radiant, en sec.
Sistema de calefacció per terra radiant, compost per, banda d'escuma de polietilè (PE), de 150x10 mm, panell aïllant modelat, de 1200x800 mm i 30 mm d'espessor, de poliestirè expandit (EPS), amb difusors d'alumini i tub de polietilè reticulat (PE-Xa) amb barrera d'oxigen i capa de protecció de polietilè (PE) modificat, de 16 mm de diàmetre exterior i 2 mm de gruix. Totalment muntat, connexionat i provat.
Inclou: Preparació i neteja de la superfície de suport. Replanteig de la instal·lació. Fixació del sòcol perimetral. Col·locació dels panells. Replanteig de la canonada. Col·locació i fixació de les canonades. Realització de proves de servei.
Criteri d'amidament de projecte: Superfície útil, mesura segons documentació gràfica de Projecte.
Criteri de mesura d'obra: Es mesurarà la superfície realment executada segons especificacions de Projecte.

| Codi | Ut | Descripció | Rendiment | Preu | Import |
|---|---|---|---|---|---|
| mt17epu021a | m | Banda d'escuma de polietilè (PE), de 150x10 mm, amb tires autoadhesives. (material) | 0.600 | 3.17 | 1.90 |
| mt17epu009a | U | Panell aïllant modelat, de 1200x800 mm i 30 mm d'espessor, de poliestirè expandit (EPS), amb difusors d'alumini, amb propagació retardada de la flama Euroclasse E, pas del tub múltiple de 20 cm. (material) | 1.042 | 30.15 | 31.42 |
| mt37tpu012a | m | Tub de polietilè reticulat (PE-Xa) amb barrera d'oxigen i capa de protecció de polietilè (PE) modificat, de 16 mm de diàmetre exterior i 2 mm de gruix, segons UNE-EN ISO 15875-2. (material) | 5.000 | 2.96 | 14.80 |
| mo004 | h | Oficial 1ª calefactor. (mà d'obra) | 0.803 | 29.34 | 23.56 |
| mo103 | h | Ajudant calefactor. (mà d'obra) | 0.803 | 25.25 | 20.28 |
| % | % | Costos directes complementaris | 2 % | 91.96 | 1.84 |
|  |  | Costos directes |  |  | 93.80 |
