# Sistema de calefacció i refrigeració per terra radiant de baixa altura, en sec

- Propietat de l'arxiu: CYPE INGENIEROS, S.A.
- Format: FIEBDC-3/2002
- Divisa: EUR
- Costos indirectes: 3.00 %
- IVA: 21.00 %

## I Instal·lacions

### IC Calefacció, refrigeració, climatització i A.C.S.

#### ICE Emissors per aigua per a calefacció i refrigeració

**ICE135** m² Sistema de calefacció i refrigeració per terra radiant de baixa altura, en sec.
Sistema de calefacció per terra radiant de baixa altura, compost per, banda d'escuma de polietilè (PE), de 60x8 mm, panell aïllant modelat, de poliestirè expandit (EPS), de 1200x750 mm i 15 mm d'espessor, amb difusors d'alumini i tub de polietilè reticulat (PE-Xa) amb barrera d'oxigen, de 12 mm de diàmetre exterior i 1,7 mm de gruix. Totalment muntat, connexionat i provat.
Inclou: Preparació i neteja de la superfície de suport. Replanteig de la instal·lació. Fixació del sòcol perimetral. Col·locació dels panells. Replanteig de la canonada. Col·locació i fixació de les canonades. Realització de proves de servei.
Criteri d'amidament de projecte: Superfície útil, mesura segons documentació gràfica de Projecte.
Criteri de mesura d'obra: Es mesurarà la superfície realment executada segons especificacions de Projecte.

| Codi | Ut | Descripció | Rendiment | Preu | Import |
|---|---|---|---|---|---|
| mt17epu026a | m | Banda d'escuma de polietilè (PE), de 60x8 mm. (material) | 0.600 | 2.20 | 1.32 |
| mt17epu014a | U | Panell aïllant modelat, de poliestirè expandit (EPS), de 1200x750 mm i 15 mm d'espessor, amb difusors d'alumini, pas del tub múltiple de 12,5 cm. (material) | 1.111 | 69.71 | 77.45 |
| mt37tpu014aa | m | Tub de polietilè reticulat (PE-Xa) amb barrera d'oxigen, de 12 mm de diàmetre exterior i 1,7 mm de gruix, segons UNE-EN ISO 15875-2. (material) | 8.000 | 1.95 | 15.60 |
| mo004 | h | Oficial 1ª calefactor. (mà d'obra) | 0.803 | 29.34 | 23.56 |
| mo103 | h | Ajudant calefactor. (mà d'obra) | 0.803 | 25.25 | 20.28 |
| % | % | Costos directes complementaris | 2 % | 138.21 | 2.76 |
|  |  | Costos directes |  |  | 140.97 |
