# Sistema de calefacció per terra radiant per a indústria i sector terciari, amb capa de morter

- Propietat de l'arxiu: CYPE INGENIEROS, S.A.
- Format: FIEBDC-3/2002
- Divisa: EUR
- Costos indirectes: 3.00 %
- IVA: 21.00 %

## I Instal·lacions

### IC Calefacció, refrigeració, climatització i A.C.S.

#### ICE Emissors per aigua per a calefacció i refrigeració

**ICE140** m² Sistema de calefacció per terra radiant per a indústria i sector terciari, amb capa de morter.
Sistema de calefacció per terra radiant panell de galets, compost per panell de galets de poliestirè expandit modificat (NEO-EPS) i recobriment termoconformat de polietilè (PE), amb millora de l'aïllament acústic a soroll aeri i d'impacte, de 1450x850 mm i 40 mm d'espessor, banda d'escuma de polietilè (PE), de 200x10 mm, tub de polietilè reticulat (PE-Xa) amb barrera d'oxigen i capa de protecció de polietilè (PE) modificat, de 16 mm de diàmetre exterior i 2 mm de gruix i morter autoanivellant, CA - C20 - F4 segons UNE-EN 13813, de 40 mm d'espessor. Totalment muntat, connexionat i provat.
Inclou: Preparació i neteja de la superfície de suport. Replanteig de la instal·lació. Fixació del sòcol perimetral. Col·locació dels panells. Replanteig de la canonada. Col·locació i fixació de les canonades. Abocat i estès de la capa de morter autoanivellant. Realització de proves de servei.
Criteri d'amidament de projecte: Superfície útil, mesura segons documentació gràfica de Projecte.
Criteri de mesura d'obra: Es mesurarà la superfície realment executada segons especificacions de Projecte.

| Codi | Ut | Descripció | Rendiment | Preu | Import |
|---|---|---|---|---|---|
| mt17epu019a | m | Banda d'escuma de polietilè (PE), de 200x10 mm. (material) | 0.600 | 3.40 | 2.04 |
| mt17epu005d | m² | Panell de galets de poliestirè expandit modificat (NEO-EPS) i recobriment termoconformat de polietilè (PE), amb millora de l'aïllament acústic a soroll aeri i d'impacte, de 1450x850 mm i 40 mm d'espessor, amb propagació retardada de la flama Euroclasse E, pas del tub múltiple de 5 cm, vàlid per a tub de 16 mm de diàmetre, amb unió entre panells mitjançant cavalcament per evitar ponts tèrmics i filtracions de morter. (material) | 1.000 | 53.84 | 53.84 |
| mt37tpu012a | m | Tub de polietilè reticulat (PE-Xa) amb barrera d'oxigen i capa de protecció de polietilè (PE) modificat, de 16 mm de diàmetre exterior i 2 mm de gruix, segons UNE-EN ISO 15875-2. (material) | 5.000 | 2.96 | 14.80 |
| mt09mal020a | m³ | Morter autoanivellant, CA - C20 - F4 segons UNE-EN 13813, a base de sulfat càlcic, per a espessors de 2,5 a 7,0 cm, utilitzat en anivellació de paviments. (material) | 0.040 | 259.96 | 10.40 |
| mt08aaa010a | m³ | Aigua. (material) | 0.004 | 1.50 | 0.01 |
| mq06pym020 | h | Mescladora-bombadora per morters autoanivellants. (maquinària) | 0.050 | 10.91 | 0.55 |
| mo004 | h | Oficial 1ª calefactor. (mà d'obra) | 0.803 | 29.34 | 23.56 |
| mo103 | h | Ajudant calefactor. (mà d'obra) | 0.803 | 25.25 | 20.28 |
| mo031 | h | Oficial 1ª aplicador de morter autoanivellant. (mà d'obra) | 0.060 | 28.42 | 1.71 |
| mo069 | h | Ajudant aplicador de morter autoanivellant. (mà d'obra) | 0.060 | 25.28 | 1.52 |
| % | % | Costos directes complementaris | 2 % | 128.71 | 2.57 |
|  |  | Costos directes |  |  | 131.28 |
