# Fan-coil de sostre, sistema de dos tubs, amb distribució per capaigual tubulars

- Propietat de l'arxiu: CYPE INGENIEROS, S.A.
- Format: FIEBDC-3/2002
- Divisa: EUR
- Costos indirectes: 3.00 %
- IVA: 21.00 %

## I Instal·lacions

### IC Calefacció, refrigeració, climatització i A.C.S.

#### ICF Unitats no autònomes per a climatització

**ICF020** U Fan-coil de sostre, sistema de dos tubs, amb distribució per capaigual tubulars.
Fan-coil horitzontal sense envoltant, amb descàrrega per embocadures tubulars, sistema de dos tubs, potència frigorífica total nominal de 1,65 kW (temperatura humida d'entrada de l'aire: 19°C; temperatura d'entrada de l'aigua: 7°C, salt tèrmic: 5°C), potència calorífica nominal de 1,6 kW (temperatura d'entrada de l'aire: 20°C; temperatura d'entrada de l'aigua: 50°C), de 3 velocitats, cabal d'aigua nominal de 0,358 m³/h, cabal d'aire nominal de 220 m³/h, pressió d'aire nominal de 27 Pa i potència sonora nominal de 46 dBA, amb vàlvula de tres vies amb bypass (4 vies), amb actuador. Inclús elements per a suspensió del sostre. Totalment muntat, connexionat i engegat per l'empresa instal·ladora per a la comprovació del seu correcte funcionament.
Inclou: Replanteig de la unitat. Col·locació i fixació de la unitat. Connexionat amb les xarxes de conducció d'aigua, elèctrica, de recollida de condensats, i de conductes. Posada en marxa.
Criteri d'amidament de projecte: Nombre d'unitats previstes, segons documentació gràfica de Projecte.
Criteri de mesura d'obra: Es mesurarà el nombre d'unitats realment executades segons especificacions de Projecte.

| Codi | Ut | Descripció | Rendiment | Preu | Import |
|---|---|---|---|---|---|
| mt42ftc500eab | U | Fan-coil horitzontal sense envoltant, amb descàrrega per embocadures tubulars, sistema de dos tubs, potència frigorífica total nominal de 1,65 kW (temperatura humida d'entrada de l'aire: 19°C; temperatura d'entrada de l'aigua: 7°C, salt tèrmic: 5°C), potència calorífica nominal de 1,6 kW (temperatura d'entrada de l'aire: 20°C; temperatura d'entrada de l'aigua: 50°C), de 3 velocitats, cabal d'aigua nominal de 0,358 m³/h, cabal d'aire nominal de 220 m³/h, pressió d'aire nominal de 27 Pa i potència sonora nominal de 46 dBA; inclús transport fins a peu d'obra sobre camió. (material) | 1.000 | 484.69 | 484.69 |
| mt42vsi010dg | U | Vàlvula de tres vies amb bypass (4 vies), amb actuador; inclús connexions i muntatge. (material) | 1.000 | 100.00 | 100.00 |
| mt37sve010b | U | Vàlvula d'esfera de llautó niquelat per roscar de 1/2". (material) | 2.000 | 4.95 | 9.90 |
| mt42www090 | U | Kit de suports per a suspensió del sostre, format per quatre varetes roscades d'acer galvanitzat, amb els seus tacs, rosques i volanderes corresponents. (material) | 1.000 | 22.00 | 22.00 |
| mo005 | h | Oficial 1ª instal·lador de climatització. (mà d'obra) | 4.073 | 29.34 | 119.50 |
| mo104 | h | Ajudant instal·lador de climatització. (mà d'obra) | 4.073 | 25.25 | 102.84 |
| % | % | Costos directes complementaris | 2 % | 838.93 | 16.78 |
|  |  | Costos directes |  |  | 855.71 |
