# Aerotermos elèctric

- Propietat de l'arxiu: CYPE INGENIEROS, S.A.
- Format: FIEBDC-3/2002
- Divisa: EUR
- Costos indirectes: 3.00 %
- IVA: 21.00 %

## I Instal·lacions

### IC Calefacció, refrigeració, climatització i A.C.S.

#### ICM Emissors elèctrics per a calefacció

**ICM020** U Aerotermos elèctric.
Aerotermos elèctric mural, amb caixa de xapa d'acer pintada, de 370x450x80 mm, cabal d'aire 350 m³/h, nivell sonor a 1,5 m 43 dBA, potència 3 kW, parcialitzable en 2 etapes, ventilador helicoïdal d'alumini amb motor per a alimentació monofàsica a 230 V, resistència elèctrica espiral aïllada amb pols de quars, interruptor de comandament, contactor, protector tèrmic incorporat i suports per a paret.
Inclou: Replanteig. Fixació dels suports en el parament. Col·locació de l'aparell i accessoris. Connexionat i comprovació del seu correcte funcionament.
Criteri d'amidament de projecte: Nombre d'unitats previstes, segons documentació gràfica de Projecte.
Criteri de mesura d'obra: Es mesurarà el nombre d'unitats realment executades segons especificacions de Projecte.

| Codi | Ut | Descripció | Rendiment | Preu | Import |
|---|---|---|---|---|---|
| mt42csp010aa | U | Aerotermos elèctric mural, amb caixa de xapa d'acer pintada, de 370x450x80 mm, cabal d'aire 350 m³/h, nivell sonor a 1,5 m 43 dBA, potència 3 kW, parcialitzable en 2 etapes, ventilador helicoïdal d'alumini amb motor per a alimentació monofàsica a 230 V, resistència elèctrica espiral aïllada amb pols de quars, interruptor de comandament, contactor, protector tèrmic incorporat i suports per a paret. (material) | 1.000 | 374.63 | 374.63 |
| mo004 | h | Oficial 1ª calefactor. (mà d'obra) | 0.240 | 29.34 | 7.04 |
| mo103 | h | Ajudant calefactor. (mà d'obra) | 0.240 | 25.25 | 6.06 |
| % | % | Costos directes complementaris | 2 % | 387.73 | 7.75 |
|  |  | Costos directes |  |  | 395.48 |
