# Bateria elèctrica

- Propietat de l'arxiu: CYPE INGENIEROS, S.A.
- Format: FIEBDC-3/2002
- Divisa: EUR
- Costos indirectes: 3.00 %
- IVA: 21.00 %

## I Instal·lacions

### IC Calefacció, refrigeració, climatització i A.C.S.

#### ICM Emissors elèctrics per a calefacció

**ICM030** U Bateria elèctrica.
Bateria de calefacció elèctrica de 125 mm de diàmetre, potència calorífica de 0,5 kW, per a alimentació monofàsica a 230 V i 50 Hz de freqüència, formada per cos de xapa d'acer galvanitzat amb coll de connexió a conducte amb junt perimetral, resistència blindada d'acer inoxidable, caixa de bornes grau de protecció IP40, interruptor tèrmic amb rearmament automàtic i interruptor tèrmic amb rearmament manual.
Inclou: Replanteig. Muntatge sobre el conducte. Connexionat i comprovació del seu correcte funcionament.
Criteri d'amidament de projecte: Nombre d'unitats previstes, segons documentació gràfica de Projecte.
Criteri de mesura d'obra: Es mesurarà el nombre d'unitats realment executades segons especificacions de Projecte.

| Codi | Ut | Descripció | Rendiment | Preu | Import |
|---|---|---|---|---|---|
| mt42ald420aaa | U | Bateria de calefacció elèctrica de 125 mm de diàmetre, potència calorífica de 0,5 kW, per a alimentació monofàsica a 230 V i 50 Hz de freqüència, formada per cos de xapa d'acer galvanitzat amb coll de connexió a conducte amb junt perimetral, resistència blindada d'acer inoxidable, caixa de bornes grau de protecció IP40, interruptor tèrmic amb rearmament automàtic i interruptor tèrmic amb rearmament manual. (material) | 1.000 | 245.41 | 245.41 |
| mo004 | h | Oficial 1ª calefactor. (mà d'obra) | 0.180 | 29.34 | 5.28 |
| mo103 | h | Ajudant calefactor. (mà d'obra) | 0.180 | 25.25 | 4.55 |
| % | % | Costos directes complementaris | 2 % | 255.24 | 5.10 |
|  |  | Costos directes |  |  | 260.34 |
