# Emissor elèctric per a sistema de calefacció per sostre radiant, amb fals sostre registrable

- Propietat de l'arxiu: CYPE INGENIEROS, S.A.
- Format: FIEBDC-3/2002
- Divisa: EUR
- Costos indirectes: 3.00 %
- IVA: 21.00 %

## I Instal·lacions

### IC Calefacció, refrigeració, climatització i A.C.S.

#### ICM Emissors elèctrics per a calefacció

**ICM051** U Emissor elèctric per a sistema de calefacció per sostre radiant, amb fals sostre registrable.
Panell radiant elèctric, amb placa Prima Armstrong, vora per a perfileria vista i aïllament de fibra de vidre de 29,7 kg/m³, per a sistema de calefacció per sostre radiant, amb fals sostre registrable, potència 60 W, dimensions 600x600x55 mm, amb generació de radiació infraroja per film radiant i alimentació monofàsica a 230 V, pes 1,8 kg.
Inclou: Col·locació de l'emissor. Connexionat i comprovació del seu correcte funcionament.
Criteri d'amidament de projecte: Nombre d'unitats previstes, segons documentació gràfica de Projecte.
Criteri de mesura d'obra: Es mesurarà el nombre d'unitats realment executades segons especificacions de Projecte.

| Codi | Ut | Descripció | Rendiment | Preu | Import |
|---|---|---|---|---|---|
| mt38ilo120acr | U | Panell radiant elèctric, amb placa Prima Armstrong, vora per a perfileria vista i aïllament de fibra de vidre de 29,7 kg/m³, per a sistema de calefacció per sostre radiant, amb fals sostre registrable, potència 60 W, dimensions 600x600x55 mm, amb generació de radiació infraroja per film radiant i alimentació monofàsica a 230 V, pes 1,8 kg. (material) | 1.000 | 38.61 | 38.61 |
| mo004 | h | Oficial 1ª calefactor. (mà d'obra) | 0.067 | 29.34 | 1.97 |
| mo103 | h | Ajudant calefactor. (mà d'obra) | 0.046 | 25.25 | 1.16 |
| % | % | Costos directes complementaris | 2 % | 41.74 | 0.83 |
|  |  | Costos directes |  |  | 42.57 |
