# Xemeneia individual de paret simple d'acer inoxidable

- Propietat de l'arxiu: CYPE INGENIEROS, S.A.
- Format: FIEBDC-3/2002
- Divisa: EUR
- Costos indirectes: 3.00 %
- IVA: 21.00 %

## I Instal·lacions

### IC Calefacció, refrigeració, climatització i A.C.S.

#### ICO Sistemes d'evacuació dels productes de la combustió

**ICO100** m Xemeneia individual de paret simple d'acer inoxidable.
Xemeneia modular metàl·lica, formada per tub de paret simple d'acer inoxidable AISI 304, de 80 mm de diàmetre interior, temperatura màxima de 600°C, pressió de treball de fins 40 Pa, per evacuació dels productes de la combustió, de l'equip de calefacció. Inclús accessoris, peces especials, mòduls finals i material auxiliar para muntatge i subjecció a l'obra.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din051a | U | Material auxiliar per a muntatge i subjecció a l'obra d'els tubs de paret simple d'acer inoxidable AISI 304, de 80 mm de diàmetre interior. (material) | 1.000 | 1.88 | 1.88 |
| mt20din050aq | m | Tub de paret simple d'acer inoxidable AISI 304, de 80 mm de diàmetre interior, temperatura màxima de 600°C, pressió de treball de fins 40 Pa, segons UNE-EN 1856-1, amb el preu incrementat el 80% en concepte d'accessoris, peces especials i mòduls finals. (material) | 1.000 | 56.47 | 56.47 |
| mo004 | h | Oficial 1ª calefactor. (mà d'obra) | 0.324 | 29.34 | 9.51 |
| mo103 | h | Ajudant calefactor. (mà d'obra) | 0.324 | 25.25 | 8.18 |
| % | % | Costos directes complementaris | 2 % | 76.04 | 1.52 |
|  |  | Costos directes |  |  | 77.56 |
