# Xemeneia individual concèntrica de triple paret d'acer inoxidable, amb aïllament

- Propietat de l'arxiu: CYPE INGENIEROS, S.A.
- Format: FIEBDC-3/2002
- Divisa: EUR
- Costos indirectes: 3.00 %
- IVA: 21.00 %

## I Instal·lacions

### IC Calefacció, refrigeració, climatització i A.C.S.

#### ICO Sistemes d'evacuació dels productes de la combustió

**ICO125** m Xemeneia individual concèntrica de triple paret d'acer inoxidable, amb aïllament.
Xemeneia modular concèntrica, metàl·lica, formada per tub de triple paret amb aïllament, de 130/190/240 mm de diàmetre, compost per paret interior d'acer inoxidable AISI 316L, paret intermèdia d'acer galvanitzat i paret exterior d'acer inoxidable AISI 304, amb aïllament de llana de roca entre la paret interior i la paret intermèdia, de 30 mm d'espessor i 100 kg/m³ de densitat, temperatura màxima de 450°C, pressió de treball de fins 40 Pa, per evacuació dels productes de la combustió i admissió d'aire comburent, de l'estufa o el cassette inserible, amb càmera de combustió estanca, a llenya. Inclús accessoris, peces especials, mòduls finals i material auxiliar para muntatge i subjecció a l'obra.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din086a | U | Material auxiliar per a muntatge i subjecció a l'obra d'els tubs de triple paret amb aïllament, de 130/190/240 mm de diàmetre. (material) | 1.000 | 12.27 | 12.27 |
| mt20din085an | m | Tub de triple paret amb aïllament, de 130/190/240 mm de diàmetre, compost per paret interior d'acer inoxidable AISI 316L, paret intermèdia d'acer galvanitzat i paret exterior d'acer inoxidable AISI 304, amb aïllament de llana de roca entre la paret interior i la paret intermèdia, de 30 mm d'espessor i 100 kg/m³ de densitat, temperatura màxima de 450°C, pressió de treball de fins 40 Pa, segons UNE-EN 1856-1, amb el preu incrementat el 65% en concepte d'accessoris, peces especials i mòduls finals. (material) | 1.000 | 337.45 | 337.45 |
| mo004 | h | Oficial 1ª calefactor. (mà d'obra) | 0.468 | 29.34 | 13.73 |
| mo103 | h | Ajudant calefactor. (mà d'obra) | 0.468 | 25.25 | 11.82 |
| % | % | Costos directes complementaris | 2 % | 375.27 | 7.51 |
|  |  | Costos directes |  |  | 382.78 |
