# Xemeneia col·lectiva de doble paret, amb aïllament

- Propietat de l'arxiu: CYPE INGENIEROS, S.A.
- Format: FIEBDC-3/2002
- Divisa: EUR
- Costos indirectes: 3.00 %
- IVA: 21.00 %

## I Instal·lacions

### IC Calefacció, refrigeració, climatització i A.C.S.

#### ICO Sistemes d'evacuació dels productes de la combustió

**ICO210** m Xemeneia col·lectiva de doble paret, amb aïllament.
Xemeneia col·lectiva modular metàl·lica, formada per tub de doble paret amb aïllament, de 125 mm de diàmetre interior, compost per paret interior d'acer inoxidable AISI 316L i paret exterior d'acer inoxidable AISI 304, amb aïllament de llana de roca entre parets, de 30 mm d'espessor i 100 kg/m³ de densitat, temperatura màxima de 450°C, pressió de treball de fins 40 Pa, instal·lada a l'exterior de l'edifici, per evacuació dels productes de la combustió i admissió d'aire comburent a través de les tes de connexió de cada planta, amb tir natural, de les calderes murals de condensació, a gas. Inclús accessoris, peces especials, mòduls finals i material auxiliar para muntatge i subjecció a l'obra.
Criteri de valoració econòmica: El preu no inclou el conducte de connexió entre la caldera i la xemeneia col·lectiva.
Inclou: Replanteig. Presentació de tubs, accessoris, peces especials i mòduls finals. Fixació del material auxiliar per a muntatge i subjecció a l'obra. Muntatge. Connexionat i comprovació del seu correcte funcionament. Realització de proves de servei.
Criteri d'amidament de projecte: Longitud mesurada des de l'arrencada de la xemeneia fins la part superior del mòdul final, segons documentació gràfica de Projecte.
Criteri de mesura d'obra: Es mesurarà des de l'arrencada de la xemeneia fins la part superior del mòdul final, la longitud realment executada segons especificacions de Projecte.

| Codi | Ut | Descripció | Rendiment | Preu | Import |
|---|---|---|---|---|---|
| mt20din211a | U | Material auxiliar per a muntatge i subjecció a l'obra d'els tubs de doble paret amb aïllament, de 125 mm de diàmetre interior. (material) | 1.000 | 8.93 | 8.93 |
| mt20din210am | m | Tub de doble paret amb aïllament, de 125 mm de diàmetre interior, compost per paret interior d'acer inoxidable AISI 316L i paret exterior d'acer inoxidable AISI 304, amb aïllament de llana de roca entre parets, de 30 mm d'espessor i 100 kg/m³ de densitat, temperatura màxima de 450°C, pressió de treball de fins 40 Pa, segons UNE-EN 1856-1, amb el preu incrementat el 60% en concepte d'accessoris, peces especials i mòduls finals. (material) | 1.000 | 238.11 | 238.11 |
| mo004 | h | Oficial 1ª calefactor. (mà d'obra) | 0.468 | 29.34 | 13.73 |
| mo103 | h | Ajudant calefactor. (mà d'obra) | 0.468 | 25.25 | 11.82 |
| % | % | Costos directes complementaris | 2 % | 272.59 | 5.45 |
|  |  | Costos directes |  |  | 278.04 |
