# Difusor per a conducte rígid de descàrrega per a climatitzador evaporatiu

- Propietat de l'arxiu: CYPE INGENIEROS, S.A.
- Format: FIEBDC-3/2002
- Divisa: EUR
- Costos indirectes: 3.00 %
- IVA: 21.00 %

## I Instal·lacions

### IC Calefacció, refrigeració, climatització i A.C.S.

#### ICP Bioclimatització

**ICP040** U Difusor per a conducte rígid de descàrrega per a climatitzador evaporatiu.
Difusor de xapa d'acer galvanitzat per a connexió a conducte de descàrrega, de 550x550 mm, per a climatitzador evaporatiu, de 2 cares, amb una reixeta de 300x500 mm de doble deflexió a cada cara. Inclús accessoris de muntatge i elements de fixació. Totalment muntat.
Inclou: Fixació del difusor al conducte.
Criteri d'amidament de projecte: Nombre d'unitats previstes, segons documentació gràfica de Projecte.
Criteri de mesura d'obra: Es mesurarà el nombre d'unitats realment executades segons especificacions de Projecte.

| Codi | Ut | Descripció | Rendiment | Preu | Import |
|---|---|---|---|---|---|
| mt42ter060a | U | Difusor de xapa d'acer galvanitzat per a connexió a conducte de descàrrega, de 550x550 mm, per a climatitzador evaporatiu, de 2 cares, amb una reixeta de 300x500 mm de doble deflexió a cada cara. (material) | 1.000 | 278.85 | 278.85 |
| mo005 | h | Oficial 1ª instal·lador de climatització. (mà d'obra) | 0.420 | 29.34 | 12.32 |
| mo104 | h | Ajudant instal·lador de climatització. (mà d'obra) | 0.420 | 25.25 | 10.61 |
| % | % | Costos directes complementaris | 2 % | 301.78 | 6.04 |
|  |  | Costos directes |  |  | 307.82 |
