# Regulador de cabal d'aire

- Propietat de l'arxiu: CYPE INGENIEROS, S.A.
- Format: FIEBDC-3/2002
- Divisa: EUR
- Costos indirectes: 3.00 %
- IVA: 21.00 %

## I Instal·lacions

### IC Calefacció, refrigeració, climatització i A.C.S.

#### ICR Sistemes de conducció d'aire

**ICR100** U Regulador de cabal d'aire.
Regulador de cabal d'aire, circular, per a sistemes de cabal d'aire constant, de fins a 1000 Pa de pressió, amb junts d'EPDM de doble llavi, per a conducte de 500 mm de diàmetre, amb servomotor elèctric amb alimentació a 24 V i regulació proporcional, carcassa i comporta de xapa d'acer galvanitzat. Inclús accessoris de muntatge i elements de fixació.
Inclou: Replanteig. Col·locació i fixació. Comprovació del seu correcte funcionament.
Criteri d'amidament de projecte: Nombre d'unitats previstes, segons documentació gràfica de Projecte.
Criteri de mesura d'obra: Es mesurarà el nombre d'unitats realment executades segons especificacions de Projecte.

| Codi | Ut | Descripció | Rendiment | Preu | Import |
|---|---|---|---|---|---|
| mt42cos640ga | U | Regulador de cabal d'aire, circular, per a sistemes de cabal d'aire constant, de fins a 1000 Pa de pressió, amb junts d'EPDM de doble llavi, per a conducte de 500 mm de diàmetre, amb servomotor elèctric amb alimentació a 24 V i regulació proporcional, carcassa i comporta de xapa d'acer galvanitzat. (material) | 1.000 | 2344.06 | 2344.06 |
| mo005 | h | Oficial 1ª instal·lador de climatització. (mà d'obra) | 0.180 | 29.34 | 5.28 |
| mo104 | h | Ajudant instal·lador de climatització. (mà d'obra) | 0.180 | 25.25 | 4.55 |
| % | % | Costos directes complementaris | 2 % | 2353.89 | 47.08 |
|  |  | Costos directes |  |  | 2400.97 |
