# Ventilador per a teulada

- Propietat de l'arxiu: CYPE INGENIEROS, S.A.
- Format: FIEBDC-3/2002
- Divisa: EUR
- Costos indirectes: 3.00 %
- IVA: 21.00 %

## I Instal·lacions

### IC Calefacció, refrigeració, climatització i A.C.S.

#### ICR Sistemes de conducció d'aire

**ICR007** U Ventilador per a teulada.
Ventilador helicoïdal per a teulada, amb hèlix de plàstic reforçada amb fibra de vidre, cos i barret d'alumini, base d'acer galvanitzat i motor per a alimentació monofàsica a 230 V i 50 Hz de freqüència, amb protecció tèrmica, aïllament classe F, grau de protecció IP65, de 1290 r.p.m., potència absorbida 0,34 kW, cabal màxim 3700 m³/h, nivell de pressió sonora 58 dBA, amb malla de protecció contra l'entrada de fulles i ocells, per a conducte d'extracció de 400 mm de diàmetre. Inclús accessoris i elements de fixació.
Inclou: Replanteig. Col·locació i fixació del ventilador. Connexionat i comprovació del seu correcte funcionament.
Criteri d'amidament de projecte: Nombre d'unitats previstes, segons documentació gràfica de Projecte.
Criteri de mesura d'obra: Es mesurarà el nombre d'unitats realment executades segons especificacions de Projecte.

| Codi | Ut | Descripció | Rendiment | Preu | Import |
|---|---|---|---|---|---|
| mt42svs040az1 | U | Ventilador helicoïdal per a teulada, amb hèlix de plàstic reforçada amb fibra de vidre, cos i barret d'alumini, base d'acer galvanitzat i motor per a alimentació monofàsica a 230 V i 50 Hz de freqüència, amb protecció tèrmica, aïllament classe F, grau de protecció IP65, de 1290 r.p.m., potència absorbida 0,34 kW, cabal màxim 3700 m³/h, nivell de pressió sonora 58 dBA, amb malla de protecció contra l'entrada de fulles i ocells, per a conducte d'extracció de 400 mm de diàmetre. (material) | 1.000 | 974.21 | 974.21 |
| mt42svs900j | U | Accessoris i elements de fixació de ventilador per a teulada. (material) | 1.000 | 385.17 | 385.17 |
| mo011 | h | Oficial 1ª muntador. (mà d'obra) | 4.796 | 30.63 | 146.90 |
| mo080 | h | Ajudant muntador. (mà d'obra) | 4.796 | 26.39 | 126.57 |
| % | % | Costos directes complementaris | 2 % | 1632.85 | 32.66 |
|  |  | Costos directes |  |  | 1665.51 |
