# Ventilador per a vidre o paret

- Propietat de l'arxiu: CYPE INGENIEROS, S.A.
- Format: FIEBDC-3/2002
- Divisa: EUR
- Costos indirectes: 3.00 %
- IVA: 21.00 %

## I Instal·lacions

### IC Calefacció, refrigeració, climatització i A.C.S.

#### ICR Sistemes de conducció d'aire

**ICR012** U Ventilador per a vidre o paret.
Ventilador helicoïdal d'ABS, potència màxima de 32 W, cabal màxim de 225 m³/h, de 230x131x251 mm, nivell de pressió sonora de 39 dBA, amb dues opcions de funcionament (parada amb persiana tancada/arrancada com extractor), format per cos, persiana automàtica i motor d'una velocitat per a alimentació monofàsica a 230 V i 50 Hz de freqüència; control remot, de 88x47x88 mm. Inclús accessoris i elements de fixació.
Inclou: Replanteig. Col·locació i fixació del ventilador. Col·locació d'accessoris. Connexionat i comprovació del seu correcte funcionament.
Criteri d'amidament de projecte: Nombre d'unitats previstes, segons documentació gràfica de Projecte.
Criteri de mesura d'obra: Es mesurarà el nombre d'unitats realment executades segons especificacions de Projecte.

| Codi | Ut | Descripció | Rendiment | Preu | Import |
|---|---|---|---|---|---|
| mt42vsp110a | U | Ventilador helicoïdal d'ABS, potència màxima de 32 W, cabal màxim de 225 m³/h, de 230x131x251 mm, nivell de pressió sonora de 39 dBA, amb dues opcions de funcionament (parada amb persiana tancada/arrancada com extractor), format per cos, persiana automàtica i motor d'una velocitat per a alimentació monofàsica a 230 V i 50 Hz de freqüència. (material) | 1.000 | 111.35 | 111.35 |
| mt42vsp120a | U | Control remot, de 88x47x88 mm, per a control de fins 5 ventiladors, compost de caixa de plàstic, connexió per regletes, interruptor parada/engegada i commutador per al control d'obertura i tancament de la persiana. (material) | 1.000 | 28.31 | 28.31 |
| mo011 | h | Oficial 1ª muntador. (mà d'obra) | 0.240 | 29.34 | 7.04 |
| mo080 | h | Ajudant muntador. (mà d'obra) | 0.240 | 25.28 | 6.07 |
| % | % | Costos directes complementaris | 2 % | 152.77 | 3.06 |
|  |  | Costos directes |  |  | 155.83 |
