# Xarxa de conductes de distribució d'aire per a climatització

- Propietat de l'arxiu: CYPE INGENIEROS, S.A.
- Format: FIEBDC-3/2002
- Divisa: EUR
- Costos indirectes: 3.00 %
- IVA: 21.00 %

## I Instal·lacions

### IC Calefacció, climatització i A.C.S.

#### ICR Sistemes de conducció d'aire

**ICR020** m² Xarxa de conductes de distribució d'aire per a climatització, constituïda per conductes de xapa galvanitzada de 1,2 mm d'espessor i junts transversals amb beina lliscant tipus baioneta. Inclús embocadures, derivacions, accessoris de muntatge, elements de fixació i peces especials.
Xarxa de conductes de distribució d'aire per a climatització, constituïda per conductes de xapa galvanitzada de 1,2 mm d'espessor i junts transversals amb beina lliscant tipus baioneta. Inclús embocadures, derivacions, accessoris de muntatge, elements de fixació i peces especials.
Inclou: Replanteig del recorregut dels conductes. Marcat i posterior ancoratge dels suports dels conductes. Muntatge i fixació de conductes. Comprovació del seu correcte funcionament. Realització de proves de servei.
Criteri d'amidament de projecte: Superfície projectada, segons documentació gràfica de Projecte, calculada com a producte del perímetre per la longitud del tram, mesurada entre els eixos dels elements o dels punts a connectar, sense descomptar les peces especials.
Criteri de mesura d'obra: Es mesurarà la superfície realment executada segons especificacions de Projecte.

| Codi | Ut | Descripció | Rendiment | Preu | Import |
|---|---|---|---|---|---|
| mt42con115g | U | Repercussió, per m², de material auxiliar per a fixació a l'obra de conductes autoportants per la distribució d'aire en ventilació i climatització. (material) | 1.000 | 1.70 | 1.70 |
| mt42con110g | m² | Xapa galvanitzada de 1,2 mm d'espessor, i junts transversals amb beina lliscant tipus baioneta, per a la formació de conductes autoportants per la distribució d'aire en ventilació i climatització. (material) | 1.050 | 11.31 | 11.88 |
| mo013 | h | Oficial 1ª muntador de conductes de xapa metàl·lica. (mà d'obra) | 0.638 | 25.32 | 16.15 |
| mo084 | h | Ajudant muntador de conductes de xapa metàl·lica. (mà d'obra) | 0.638 | 21.75 | 13.88 |
| % | % | Costos directes complementaris | 2 % | 43.61 | 0.87 |
|  |  | Costos directes |  |  | 44.48 |
