# Recuperador de calor i humitat aire-aire. Instal·lació en sostre

- Propietat de l'arxiu: CYPE INGENIEROS, S.A.
- Format: FIEBDC-3/2002
- Divisa: EUR
- Costos indirectes: 3.00 %
- IVA: 21.00 %

## I Instal·lacions

### IC Calefacció, refrigeració, climatització i A.C.S.

#### ICR Sistemes de conducció d'aire

**ICR115** U Recuperador de calor i humitat aire-aire. Instal·lació en sostre.
Recuperador entàlpic aire-aire, eficiència de recuperació calorífica a velocitat alta 78,3%, cabal d'aire nominal a velocitat màxima 150 m³/h, pressió d'aire nominal a velocitat màxima 90 Pa, consum elèctric a velocitat alta 111 W, dimensions 285x525x776 mm, pes 24 kg, pressió sonora a velocitat màxima 27 dBA, alimentació monofàsica (230V/50Hz), amb connexions de 100 mm de diàmetre, bescanviador de calor d'alta eficiència, prefiltres d'aire, ventiladors amb motor DC de 3 velocitats, amb canvi de mode automàtic d'operació de recuperació a free-cooling i possibilitat de control domòtic. Instal·lació en sostre.
Inclou: Replanteig. Col·locació i fixació. Connexionat i comprovació del seu correcte funcionament.
Criteri d'amidament de projecte: Nombre d'unitats previstes, segons documentació gràfica de Projecte.
Criteri de mesura d'obra: Es mesurarà el nombre d'unitats realment executades segons especificacions de Projecte.

| Codi | Ut | Descripció | Rendiment | Preu | Import |
|---|---|---|---|---|---|
| mt42dai650a | U | Recuperador entàlpic aire-aire, eficiència de recuperació calorífica a velocitat alta 78,3%, cabal d'aire nominal a velocitat màxima 150 m³/h, pressió d'aire nominal a velocitat màxima 90 Pa, consum elèctric a velocitat alta 111 W, dimensions 285x525x776 mm, pes 24 kg, pressió sonora a velocitat màxima 27 dBA, alimentació monofàsica (230V/50Hz), amb connexions de 100 mm de diàmetre, bescanviador de calor d'alta eficiència, prefiltres d'aire, ventiladors amb motor DC de 3 velocitats, amb canvi de mode automàtic d'operació de recuperació a free-cooling i possibilitat de control domòtic. (material) | 1.000 | 1645.80 | 1645.80 |
| mo005 | h | Oficial 1ª instal·lador de climatització. (mà d'obra) | 0.839 | 29.34 | 24.62 |
| mo104 | h | Ajudant instal·lador de climatització. (mà d'obra) | 0.839 | 25.25 | 21.18 |
| % | % | Costos directes complementaris | 2 % | 1691.60 | 33.83 |
|  |  | Costos directes |  |  | 1725.43 |
