# Comptador d'aigua

- Propietat de l'arxiu: CYPE INGENIEROS, S.A.
- Format: FIEBDC-3/2002
- Divisa: EUR
- Costos indirectes: 3.00 %
- IVA: 21.00 %

## I Instal·lacions

### IC Calefacció, refrigeració, climatització i A.C.S.

#### ICS Sistemes de conducció d'aigua

**ICS090** U Comptador d'aigua.
Comptador d'aigua per a calefacció de raig únic, amb emissor d'impulsos, per roscar, de 20 mm de diàmetre nominal i temperatura màxima del líquid conduït 120°C.
Inclou: Replanteig. Col·locació. Connexionat. Comprovació del seu correcte funcionament.
Criteri d'amidament de projecte: Nombre d'unitats previstes, segons documentació gràfica de Projecte.
Criteri de mesura d'obra: Es mesurarà el nombre d'unitats realment executades segons especificacions de Projecte.

| Codi | Ut | Descripció | Rendiment | Preu | Import |
|---|---|---|---|---|---|
| mt37cic050b | U | Comptador d'aigua per a calefacció de raig únic, amb emissor d'impulsos, per roscar, de 20 mm de diàmetre nominal i temperatura màxima del líquid conduït 120°C. (material) | 1.000 | 110.05 | 110.05 |
| mt38www012 | U | Material auxiliar per a instal·lacions de calefacció i A.C.S. (material) | 1.000 | 2.10 | 2.10 |
| mo004 | h | Oficial 1ª calefactor. (mà d'obra) | 0.539 | 29.34 | 15.81 |
| % | % | Costos directes complementaris | 2 % | 127.96 | 2.56 |
|  |  | Costos directes |  |  | 130.52 |
