# Col·lector prefabricat de distribució d'aigua per a ús domèstic

- Propietat de l'arxiu: CYPE INGENIEROS, S.A.
- Format: FIEBDC-3/2002
- Divisa: EUR
- Costos indirectes: 3.00 %
- IVA: 21.00 %

## I Instal·lacions

### IC Calefacció, refrigeració, climatització i A.C.S.

#### ICS Sistemes de conducció d'aigua

**ICS025** U Col·lector prefabricat de distribució d'aigua per a ús domèstic.
Col·lector de plàstic (PPSU), amb tres derivacions, amb tap.
Inclou: Replanteig. Muntatge de les vàlvules de tall. Col·locació i fixació del col·lector. Connexió a la xarxa de distribució. Comprovació del seu correcte funcionament.
Criteri d'amidament de projecte: Nombre d'unitats previstes, segons documentació gràfica de Projecte.
Criteri de mesura d'obra: Es mesurarà el nombre d'unitats realment executades segons especificacions de Projecte.

| Codi | Ut | Descripció | Rendiment | Preu | Import |
|---|---|---|---|---|---|
| mt38tmc520b | U | Col·lector de plàstic (PPSU), amb tres derivacions, amb tap. (material) | 1.000 | 9.90 | 9.90 |
| mt38www012 | U | Material auxiliar per a instal·lacions de calefacció i A.C.S. (material) | 1.000 | 2.10 | 2.10 |
| mo004 | h | Oficial 1ª calefactor. (mà d'obra) | 0.252 | 29.34 | 7.39 |
| mo103 | h | Ajudant calefactor. (mà d'obra) | 0.252 | 25.25 | 6.36 |
| % | % | Costos directes complementaris | 2 % | 25.75 | 0.52 |
|  |  | Costos directes |  |  | 26.27 |
