# Grup hidràulic solar

- Propietat de l'arxiu: CYPE INGENIEROS, S.A.
- Format: FIEBDC-3/2002
- Divisa: EUR
- Costos indirectes: 3.00 %
- IVA: 21.00 %

## I Instal·lacions

### IC Calefacció, refrigeració, climatització i A.C.S.

#### ICS Sistemes de conducció d'aigua

**ICS051** U Grup hidràulic solar.
Grup hidràulic solar, format per bomba de circulació amb variador de freqüència amb 3 sondes de temperatura (Pt100) amb beines, 2 sortides de relé, pantalla digital per a consulta de les temperatures del captador solar i del dipòsit i del guany solar, protecció antiglaç, registres de les temperatures màxima i mínima del captador solar i dels tancs de emmagatzematge, sensors connectables per a facilitar la seva instal·lació i funció intel·ligent per a escalfament de piscines o A.C.S., cabalímetre, vàlvula de seguretat, manòmetre, vàlvules d'ompliment i buidat, tubs flexibles amb aïllament i carcassa per a aïllament tèrmic.
Inclou: Replanteig. Col·locació. Connexionat. Comprovació del seu correcte funcionament.
Criteri d'amidament de projecte: Nombre d'unitats previstes, segons documentació gràfica de Projecte.
Criteri de mesura d'obra: Es mesurarà el nombre d'unitats realment executades segons especificacions de Projecte.

| Codi | Ut | Descripció | Rendiment | Preu | Import |
|---|---|---|---|---|---|
| mt38cst070a | U | Grup hidràulic solar, format per bomba de circulació amb variador de freqüència amb 3 sondes de temperatura (Pt100) amb beines, 2 sortides de relé, pantalla digital per a consulta de les temperatures del captador solar i del dipòsit i del guany solar, protecció antiglaç, registres de les temperatures màxima i mínima del captador solar i dels tancs de emmagatzematge, sensors connectables per a facilitar la seva instal·lació i funció intel·ligent per a escalfament de piscines o A.C.S., cabalímetre, vàlvula de seguretat, manòmetre, vàlvules d'ompliment i buidat, tubs flexibles amb aïllament i carcassa per a aïllament tèrmic. (material) | 1.000 | 633.75 | 633.75 |
| mo004 | h | Oficial 1ª calefactor. (mà d'obra) | 0.360 | 29.34 | 10.56 |
| mo103 | h | Ajudant calefactor. (mà d'obra) | 0.360 | 25.25 | 9.09 |
| % | % | Costos directes complementaris | 2 % | 653.40 | 13.07 |
|  |  | Costos directes |  |  | 666.47 |
