# Cistella geotèrmica

- Propietat de l'arxiu: CYPE INGENIEROS, S.A.
- Format: FIEBDC-3/2002
- Divisa: EUR
- Costos indirectes: 3.00 %
- IVA: 21.00 %

## I Instal·lacions

### IC Calefacció, refrigeració, climatització i A.C.S.

#### ICU Geotèrmia

**ICU012** U Cistella geotèrmica.
Cistella geotèrmica, de 2 m d'altura, formada per tub de polietilè reticulat (PE-Xa) de 32 mm de diàmetre i 2,9 mm de gruix, SDR11, de 150 m de longitud, disposat en forma de bucle, amb tram de canonada de connexió a col·lector, de 20 m de longitud, sense incloure l'excavació ni el reblert. Inclús, connexions de conduccions i acabats. Totalment muntada, connexionada i provada.
Inclou: Replanteig de la cistella. Col·locació de la cistella. Connexionat de tots els circuits. Càrrega d'enderrocs sobre camió o contenidor.
Criteri d'amidament de projecte: Nombre d'unitats previstes, segons documentació gràfica de Projecte.
Criteri de mesura d'obra: Es mesurarà el nombre d'unitats realment executades segons especificacions de Projecte.

| Codi | Ut | Descripció | Rendiment | Preu | Import |
|---|---|---|---|---|---|
| mt37sgu010a | U | Cistella geotèrmica, de 2 m d'altura, formada per tub de polietilè reticulat (PE-Xa) de 32 mm de diàmetre i 2,9 mm de gruix, SDR11, de 150 m de longitud, disposat en forma de bucle, amb tram de canonada de connexió a col·lector, de 20 m de longitud. (material) | 1.000 | 1692.66 | 1692.66 |
| mo004 | h | Oficial 1ª calefactor. (mà d'obra) | 0.240 | 30.63 | 7.35 |
| mo103 | h | Ajudant calefactor. (mà d'obra) | 0.240 | 26.36 | 6.33 |
| % | % | Costos directes complementaris | 2 % | 1706.34 | 34.13 |
|  |  | Costos directes |  |  | 1740.47 |
