# Barrera de microones per a exterior

- Propietat de l'arxiu: CYPE INGENIEROS, S.A.
- Format: FIEBDC-3/2002
- Divisa: EUR
- Costos indirectes: 3.00 %
- IVA: 21.00 %

## I Instal·lacions

### ID Seguretat

#### IDB Barreres

**IDB100** U Barrera de microones per a exterior.
Barrera de microones per a exterior, formada per emissor i receptor, abast màxim de 180 m de longitud per 6 m d'amplada.
Inclou: Replanteig. Fixació a la superfície suport. Muntatge, connexionat i comprovació del seu correcte funcionament.
Criteri d'amidament de projecte: Nombre d'unitats previstes, segons documentació gràfica de Projecte.
Criteri de mesura d'obra: Es mesurarà el nombre d'unitats realment executades segons especificacions de Projecte.

| Codi | Ut | Descripció | Rendiment | Preu | Import |
|---|---|---|---|---|---|
| mt41ing030 | U | Barrera de microones per a exterior, formada per emissor i receptor, abast màxim de 180 m de longitud per 6 m d'amplada, amb alimentació a 12 Vcc o 18 Vca, espai per a bateria de 12 V i 1,9 Ah, 4 canals de modulació i protecció antidesmuntatge. (material) | 1.000 | 1021.36 | 1021.36 |
| mo006 | h | Oficial 1ª instal·lador de xarxes i equips de detecció i seguretat. (mà d'obra) | 0.300 | 29.34 | 8.80 |
| mo105 | h | Ajudant instal·lador de xarxes i equips de detecció i seguretat. (mà d'obra) | 0.300 | 25.25 | 7.58 |
| % | % | Costos directes complementaris | 2 % | 1037.74 | 20.75 |
|  |  | Costos directes |  |  | 1058.49 |
