# Regulador de càrrega

- Propietat de l'arxiu: CYPE INGENIEROS, S.A.
- Format: FIEBDC-3/2002
- Divisa: EUR
- Costos indirectes: 3.00 %
- IVA: 21.00 %

## I Instal·lacions

### IE Elèctriques

#### IEF Solar fotovoltaica

**IEF040** U Regulador de càrrega.
Regulador de càrrega MPPT amb sortida per a càrregues, tensió nominal 12/24 V amb reconeixement automàtic, intensitat de càrrega nominal 10 A, potència màxima a 12 V 145 W, potència màxima a 24 V 290 W, intensitat màxima de curtcircuit 13 A, tensió màxima a circuit obert 75 V, eficiència màxima 98%, intensitat màxima en la sortida per a càrregues 15 A, dimensions 100x113x40 mm, amb port Ethernet, Bluetooth, gestió intel·ligent de l'acumulador d'energia elèctrica, algorisme de càrrega de l'acumulador d'energia elèctrica programable, temporitzador dia/nit i sensor de temperatura interna. Inclús accessoris necessaris per la seva correcta instal·lació.
Inclou: Muntatge, fixació i nivellació. Connexionat i comprovació del seu correcte funcionament.
Criteri d'amidament de projecte: Nombre d'unitats previstes, segons documentació gràfica de Projecte.
Criteri de mesura d'obra: Es mesurarà el nombre d'unitats realment executades segons especificacions de Projecte.

| Codi | Ut | Descripció | Rendiment | Preu | Import |
|---|---|---|---|---|---|
| mt35rfg010a | U | Regulador de càrrega MPPT amb sortida per a càrregues, tensió nominal 12/24 V amb reconeixement automàtic, intensitat de càrrega nominal 10 A, potència màxima a 12 V 145 W, potència màxima a 24 V 290 W, intensitat màxima de curtcircuit 13 A, tensió màxima a circuit obert 75 V, eficiència màxima 98%, intensitat màxima en la sortida per a càrregues 15 A, dimensions 100x113x40 mm, amb port Ethernet, Bluetooth, gestió intel·ligent de l'acumulador d'energia elèctrica, algorisme de càrrega de l'acumulador d'energia elèctrica programable, temporitzador dia/nit i sensor de temperatura interna. (material) | 1.000 | 109.31 | 109.31 |
| mo003 | h | Oficial 1ª electricista. (mà d'obra) | 0.240 | 29.34 | 7.04 |
| mo102 | h | Ajudant electricista. (mà d'obra) | 0.240 | 25.25 | 6.06 |
| % | % | Costos directes complementaris | 2 % | 122.41 | 2.45 |
|  |  | Costos directes |  |  | 124.86 |
