# Xarxa de distribució interior en garatge

- Propietat de l'arxiu: CYPE INGENIEROS, S.A.
- Format: FIEBDC-3/2002
- Divisa: EUR
- Costos indirectes: 3.00 %
- IVA: 21.00 %

## I Instal·lacions

### IE Elèctriques

#### IEI Instal·lacions interiors

**IEI020** U Xarxa de distribució interior en garatge.
Xarxa elèctrica de distribució interior en garatge amb ventilació forçada de 500 m², amb 18 trasters, composta dels següents elements: QUADRE GENERAL DE COMANDAMENT I PROTECCIÓ format per caixa de superfície de material aïllant amb porta opaca, per a allotjament del interruptor de control de potència (ICP) (no inclòs en aquest preu) en compartiment independent i practicable i dels següents dispositius: 1 interruptor general automàtic (IGA) de tall omnipolar, 10 interruptors diferencials de 25 A (2P), 5 interruptors automàtics magnetotèrmics de 10 A (2P), 1 interruptor automàtic magnetotèrmic de 16 A (2P), 3 interruptors automàtics magnetotèrmics de 25 A (2P); CIRCUITS INTERIORS constituïts per cables unipolars amb conductors de coure ES07Z1-K (AS) reacció al foc classe Cca-s1b,d1,a1 i SZ1-K (AS+) reacció al foc classe Cca-s1b,d1,a1, sota tub protector de PVC rígid, blindat, endollable, de color negre, amb IP547, per a canalització fix en superfície: 3 circuits per enllumenat, 3 circuits per enllumenat d'emergència, 3 circuits per ventilació, 1 circuit per porta automatitzada, 1 circuit per sistema de detecció i alarma d'incendis, 1 circuit per sistema de detecció de monòxid de carboni, 1 circuit per enllumenat de trasters; MECANISMES: 15 polsadors per al garatge i 1 interruptor en cada traster del tipus monobloc de superfície (IP55). Inclús abraçadores i elements de fixació de les conduccions, caixes de derivació estanques i quants accessoris siguin necessaris per a la seva correcta instal·lació. Totalment muntada, connexionada i provada.
Inclou: Replanteig i traçat de canalitzacions. Col·locació de la caixa per al quadre. Muntatge dels components. Col·locació i fixació dels tubs. Col·locació de caixes de derivació. Estesa i connexionat de cables. Col·locació de mecanismes.
Criteri d'amidament de projecte: Nombre d'unitats previstes, segons documentació gràfica de Projecte.
Criteri de mesura d'obra: Es mesurarà el nombre d'unitats realment executades segons especificacions de Projecte.

| Codi | Ut | Descripció | Rendiment | Preu | Import |
|---|---|---|---|---|---|
| mt35cgm040K | U | Caixa de superfície amb porta opaca, per allotjament del interruptor de control de potència (ICP) en compartiment independent i precintable i els interruptors de protecció de la instal·lació, 1 fila de 4 mòduls (ICP) + 2 files de 24 mòduls. Fabricada en ABS autoextingible, amb grau de protecció IP40, doble aïllament (classe II), color blanc RAL 9010. Segons UNE-EN 60670-1. (material) | 1.000 | 31.34 | 31.34 |
| mt35cgm021abeah | U | Interruptor general automàtic (IGA), de 4 mòduls, tetrapolar (4P), amb 6 kA de poder de tall, de 25 A d'intensitat nominal, corba C, inclús accessoris de muntatge. Segons UNE-EN 60898-1. (material) | 1.000 | 78.76 | 78.76 |
| mt35cgm029ag | U | Interruptor diferencial instantani, 2P/25A/300mA, de 2 mòduls, inclús accessoris de muntatge. Segons UNE-EN 61008-1. (material) | 1.000 | 91.21 | 91.21 |
| mt35cgm029aa | U | Interruptor diferencial instantani, 2P/25A/30mA, de 2 mòduls, inclús accessoris de muntatge. Segons UNE-EN 61008-1. (material) | 9.000 | 90.99 | 818.91 |
| mt35cgm021bbbab | U | Interruptor automàtic magnetotèrmic, de 2 mòduls, bipolar (2P), amb 6 kA de poder de tall, de 10 A d'intensitat nominal, corba C, inclús accessoris de muntatge. Segons UNE-EN 60898-1. (material) | 5.000 | 12.43 | 62.15 |
| mt35cgm021bbbad | U | Interruptor automàtic magnetotèrmic, de 2 mòduls, bipolar (2P), amb 6 kA de poder de tall, de 16 A d'intensitat nominal, corba C, inclús accessoris de muntatge. Segons UNE-EN 60898-1. (material) | 1.000 | 12.66 | 12.66 |
| mt35cgm021bbbah | U | Interruptor automàtic magnetotèrmic, de 2 mòduls, bipolar (2P), amb 6 kA de poder de tall, de 25 A d'intensitat nominal, corba C, inclús accessoris de muntatge. Segons UNE-EN 60898-1. (material) | 3.000 | 14.08 | 42.24 |
| mt35cgm050a | U | Minutera per temporització de l'enllumenat, 5 A, regulable d'1 a 7 minuts. (material) | 1.000 | 42.11 | 42.11 |
| mt35aia090aa | m | Tub rígid de PVC, endollable, corbable en calent, de color negre, de 16 mm de diàmetre nominal, per a canalització fixa en superfície. Resistència a la compressió 1250 N, resistència a l'impacte 2 joules, temperatura de treball -5°C fins 60°C, amb grau de protecció IP547 segons UNE 20324, propietats elèctriques: aïllant, no propagador de la flama. Segons UNE-EN 61386-1 i UNE-EN 61386-22. Inclús abraçadores, elements de subjecció i accessoris (corbes, maneguets, tes, colzes i corbes flexibles). (material) | 270.832 | 1.23 | 333.12 |
| mt35aia090ac | m | Tub rígid de PVC, endollable, corbable en calent, de color negre, de 25 mm de diàmetre nominal, per a canalització fixa en superfície. Resistència a la compressió 1250 N, resistència a l'impacte 2 joules, temperatura de treball -5°C fins 60°C, amb grau de protecció IP547 segons UNE 20324, propietats elèctriques: aïllant, no propagador de la flama. Segons UNE-EN 61386-1 i UNE-EN 61386-22. Inclús abraçadores, elements de subjecció i accessoris (corbes, maneguets, tes, colzes i corbes flexibles). (material) | 33.541 | 2.41 | 80.83 |
| mt35caj030d | U | Caixa de derivació estanca, rectangular, de 105x105x55 mm, amb 7 cons i tapa de registre amb cargols de 1/4 de volta, per instal·lar en superfície. Inclús reglets de connexió i elements de fixació. (material) | 17.000 | 3.12 | 53.04 |
| mt35cun020b | m | Cable unipolar H07Z1-K (AS), sent la seva tensió assignada de 450/750 V, reacció al foc classe Cca-s1a,d1,a1 segons UNE-EN 50575, amb conductor multifilar de coure classe 5 (-K) de 2,5 mm² de secció, amb aïllament de compost termoplàstic a força de poliolefina lliure de halògens amb baixa emissió de fums i gasos corrosius (Z1). Segons UNE 211025. (material) | 812.496 | 0.68 | 552.50 |
| mt35cun050b | m | Cable unipolar SZ1-K (AS+), sent la seva tensió assignada de 0,6/1 kV, reacció al foc classe Cca-s1b,d1,a1 segons UNE-EN 50575, amb conductor de coure classe 5 (-K) de 2,5 mm² de secció, amb aïllament de compost termoestable especial ignífug i coberta de compost termoplàstic a força de poliolefina amb baixa emissió de fums i gasos corrosius (Z1) de color taronja. Segons UNE 21123-4. (material) | 469.500 | 0.45 | 211.28 |
| mt35cun050d | m | Cable unipolar SZ1-K (AS+), sent la seva tensió assignada de 0,6/1 kV, reacció al foc classe Cca-s1b,d1,a1 segons UNE-EN 50575, amb conductor de coure classe 5 (-K) de 6 mm² de secció, amb aïllament de compost termoestable especial ignífug i coberta de compost termoplàstic a força de poliolefina amb baixa emissió de fums i gasos corrosius (Z1) de color taronja. Segons UNE 21123-4. (material) | 167.705 | 0.70 | 117.39 |
| mt33seg502 | U | Polsador monobloc estanc per instal·lació en superfície (IP55), color gris. (material) | 15.000 | 8.00 | 120.00 |
| mt33seg501 | U | Interruptor bipolar monobloc estanc per instal·lació en superfície (IP55), color gris. (material) | 18.000 | 13.77 | 247.86 |
| mt35www010 | U | Material auxiliar per a instal·lacions elèctriques. (material) | 7.000 | 1.48 | 10.36 |
| mo003 | h | Oficial 1ª electricista. (mà d'obra) | 37.348 | 29.34 | 1095.79 |
| mo102 | h | Ajudant electricista. (mà d'obra) | 35.706 | 25.25 | 901.58 |
| % | % | Costos directes complementaris | 2 % | 4903.13 | 98.06 |
|  |  | Costos directes |  |  | 5001.19 |
