# Sortida de cables encastada

- Propietat de l'arxiu: CYPE INGENIEROS, S.A.
- Format: FIEBDC-3/2002
- Divisa: EUR
- Costos indirectes: 3.00 %
- IVA: 21.00 %

## I Instal·lacions

### IE Elèctriques

#### IEM Mecanismes

**IEM080** U Sortida de cables encastada.
Sortida de cables, gamma bàsica, amb borns dobles per 4 conductors de fins a 2,5 mm² de secció, tensió nominal 400 V i brida de subjecció, amb tapa, de color blanc i marc embellidor per a un element, de color blanc. Instal·lació encastada.
Criteri de valoració econòmica: El preu no inclou la caixa per a mecanisme encastat.
Inclou: Muntatge, connexionat i comprovació del seu correcte funcionament.
Criteri d'amidament de projecte: Nombre d'unitats previstes, segons documentació gràfica de Projecte.
Criteri de mesura d'obra: Es mesurarà el nombre d'unitats realment executades segons especificacions de Projecte.

| Codi | Ut | Descripció | Rendiment | Preu | Import |
|---|---|---|---|---|---|
| mt33gbg820a | U | Sortida de cables, per a encastar, gamma bàsica, amb borns dobles per 4 conductors de fins a 2,5 mm² de secció, tensió nominal 400 V i brida de subjecció. (material) | 1.000 | 7.72 | 7.72 |
| mt33gbg825a | U | Tapa per a sortida de cables, gamma bàsica, de color blanc. (material) | 1.000 | 1.99 | 1.99 |
| mt33gbg950a | U | Marc embellidor per a un element, gamma bàsica, de color blanc. (material) | 1.000 | 1.94 | 1.94 |
| mo003 | h | Oficial 1ª electricista. (mà d'obra) | 0.168 | 29.34 | 4.93 |
| % | % | Costos directes complementaris | 2 % | 16.58 | 0.33 |
|  |  | Costos directes |  |  | 16.91 |
