# Xarxa d'equipotencialitat

- Propietat de l'arxiu: CYPE INGENIEROS, S.A.
- Format: FIEBDC-3/2002
- Divisa: EUR
- Costos indirectes: 3.00 %
- IVA: 21.00 %

## I Instal·lacions

### IE Elèctriques

#### IEP Connexió a terra

**IEP030** U Xarxa d'equipotencialitat.
Xarxa d'equipotencialitat en cambra humida mitjançant conductor rígid de coure de 4 mm² de secció, connectant a terra totes les canalitzacions metàl·liques existents i tots els elements conductors que resultin accessibles mitjançant brides de llautó. Inclús caixes d'empalmaments i regletes. Totalment muntada, connexionada i provada.
Inclou: Replanteig. Connexionat de l'elèctrode i la línia d'enllaç. Muntatge del punt de posta a terra. Traçat de la línia principal de terra. Subjecció. Traçat de derivacions de terra. Connexionat de les derivacions. Connexió a massa de la xarxa.
Criteri d'amidament de projecte: Nombre d'unitats previstes, segons documentació gràfica de Projecte.
Criteri de mesura d'obra: Es mesurarà el nombre d'unitats realment executades segons especificacions de Projecte.

| Codi | Ut | Descripció | Rendiment | Preu | Import |
|---|---|---|---|---|---|
| mt35ttc020c | m | Conductor rígid unipolar de coure, aïllat, 750 V i 4 mm² de secció, per xarxa equipotencial. (material) | 7.000 | 0.49 | 3.43 |
| mt35ttc030 | U | Brida de llautó. (material) | 5.000 | 1.40 | 7.00 |
| mt35www020 | U | Material auxiliar per a instal·lacions de connexió a terra. (material) | 0.250 | 1.15 | 0.29 |
| mo003 | h | Oficial 1ª electricista. (mà d'obra) | 0.959 | 29.34 | 28.14 |
| mo102 | h | Ajudant electricista. (mà d'obra) | 0.959 | 25.25 | 24.21 |
| % | % | Costos directes complementaris | 2 % | 63.07 | 1.26 |
|  |  | Costos directes |  |  | 64.33 |
