# Interruptor combinat magnetotèrmic-diferencial, modular, "SIEMENS"

- Propietat de l'arxiu: CYPE INGENIEROS, S.A.
- Format: FIEBDC-3/2002
- Divisa: EUR
- Costos indirectes: 3.00 %
- IVA: 21.00 %

## I Instal·lacions

### IE Elèctriques

#### IEX Aparellatge

**IEX074** U Interruptor combinat magnetotèrmic-diferencial, modular, "SIEMENS".
Interruptor combinat magnetotèrmic-diferencial, poder de tall 10 kA, corba C, tetrapolar (4P), intensitat nominal 100 A, amb bloc diferencial instantani, sensibilitat 30 mA, classe B, resistència al corrent d'impuls d'ona 8/20 µs (Iimp) 3 kA, Siquence 5SU1374-7AK81 "SIEMENS", muntatge sobre carril DIN. Totalment muntat, connexionat i provat.
Inclou: Muntatge i connexionat de l'element.
Criteri d'amidament de projecte: Nombre d'unitats previstes, segons documentació gràfica de Projecte.
Criteri de mesura d'obra: Es mesurarà el nombre d'unitats realment executades segons especificacions de Projecte.

| Codi | Ut | Descripció | Rendiment | Preu | Import |
|---|---|---|---|---|---|
| mt35sie036aa | U | Interruptor combinat magnetotèrmic-diferencial, poder de tall 10 kA, corba C, tetrapolar (4P), intensitat nominal 100 A, amb bloc diferencial instantani, sensibilitat 30 mA, classe B, resistència al corrent d'impuls d'ona 8/20 µs (Iimp) 3 kA, Siquence 5SU1374-7AK81 "SIEMENS", muntatge sobre carril DIN, segons UNE-EN 61009-1. (material) | 1.000 | 5504.80 | 5504.80 |
| mo003 | h | Oficial 1ª electricista. (mà d'obra) | 0.420 | 29.34 | 12.32 |
| % | % | Costos directes complementaris | 2 % | 5517.12 | 110.34 |
|  |  | Costos directes |  |  | 5627.46 |
