# Dipòsit de gasos liquats del petroli (GLP), de superfície

- Propietat de l'arxiu: CYPE INGENIEROS, S.A.
- Format: FIEBDC-3/2002
- Divisa: EUR
- Costos indirectes: 3.00 %
- IVA: 21.00 %

## I Instal·lacions

### IG Gasos combustibles

#### IGD Dipòsits

**IGD120** U Dipòsit de gasos liquats del petroli (GLP), de superfície.
Dipòsit homologat de gasos liquats del petroli (GLP), de superfície, de xapa d'acer, de 1500 mm de diàmetre i 6050 mm de longitud, amb una capacitat de 10000 litres. També capó abatible, boca de càrrega, indicador de nivell, tub bus per a presa de gas en fase líquida, valvuleria, manòmetre, tap de drenatge, accessoris de connexió, born de presa de terra i elements de protecció segons normativa.
Criteri de valoració econòmica: El preu no inclou l'obra civil ni la presa de terra.
Inclou: Replanteig. Col·locació del dipòsit sobre els suports. Subjecció del dipòsit als suports. Muntatge, connexionat i comprovació del seu correcte funcionament. Realització de proves de servei.
Criteri d'amidament de projecte: Nombre d'unitats previstes, segons documentació gràfica de Projecte.
Criteri de mesura d'obra: Es mesurarà el nombre d'unitats realment executades segons especificacions de Projecte.

| Codi | Ut | Descripció | Rendiment | Preu | Import |
|---|---|---|---|---|---|
| mt43dep020agfb | U | Dipòsit homologat de gasos liquats del petroli (GLP), de superfície, de xapa d'acer, de 1500 mm de diàmetre i 6050 mm de longitud, amb una capacitat de 10000 litres. Tractament exterior: granallat SA 2 1/2, emprimació antioxidant i acabat amb esmalt de poliuretà color blanc. Inclús capó abatible, boca de càrrega, indicador de nivell magnètic, tub bus per a presa de gas en fase líquida, valvuleria, manòmetre, tap de drenatge, accessoris de connexió, born de presa de terra i elements de protecció segons normativa. (material) | 1.000 | 7778.00 | 7778.00 |
| mq04cag010b | h | Camió amb grua de fins a 10 t. (maquinària) | 0.500 | 62.72 | 31.36 |
| mo010 | h | Oficial 1ª instal·lador de gas. (mà d'obra) | 17.863 | 29.34 | 524.10 |
| mo109 | h | Ajudant instal·lador de gas. (mà d'obra) | 17.863 | 25.25 | 451.04 |
| % | % | Costos directes complementaris | 2 % | 8784.50 | 175.69 |
|  |  | Costos directes |  |  | 8960.19 |
