# Sistema de detecció de gas

- Propietat de l'arxiu: CYPE INGENIEROS, S.A.
- Format: FIEBDC-3/2002
- Divisa: EUR
- Costos indirectes: 3.00 %
- IVA: 21.00 %

## I Instal·lacions

### IG Gasos combustibles

#### IGL Detecció i alarma

**IGL010** U Sistema de detecció de gas.
Sistema de detecció automàtica de gas natural per a 2 zones de detecció compost de central de detecció automàtica de gas, analògica, per a 2 zones, de 355x260x85 mm, amb grau de protecció IP43, 2 barres de leds que indiquen l'estat de funcionament, l'estat d'els detectors i la concentració de gas mesurada pel detector de cada zona, 3 nivells d'alarma, 3 relés de sortida, un de 230 V, un de 12 Vcc i un amb els contactes lliures de tensió, per a cada nivell d'alarma i font d'alimentació de 230 V; 2 detectors catalítics de gas natural, per a alimentació a 12 o 24 Vcc, de 140x162x91 mm, amb grau de protecció IP66, apte per a atmosferes explosives (zones ATEX), segons UNE-EN 60079-29-1; 1 sirena amb senyal òptica i acústica i canalització de protecció de cablejat fixa en superfície formada per tub de PVC rígid, blindat, endollable, de color negre, amb IP547. Inclús cable no propagador de la flama lliure d'halògens, elements de fixació i quants accessoris siguin necessaris per a la seva correcta instal·lació.
Inclou: Replanteig i traçat de la instal·lació. Col·locació i fixació del tub protector i de les caixes. Estesa de cables. Col·locació i fixació dels equips. Muntatge, connexionat i comprovació del seu correcte funcionament.
Criteri d'amidament de projecte: Nombre d'unitats previstes, segons documentació gràfica de Projecte.
Criteri de mesura d'obra: Es mesurarà el nombre d'unitats realment executades segons especificacions de Projecte.

| Codi | Ut | Descripció | Rendiment | Preu | Import |
|---|---|---|---|---|---|
| mt41dce040a | U | Central de detecció automàtica de gas, analògica, per a 2 zones, de 355x260x85 mm, amb grau de protecció IP43, 2 barres de leds que indiquen l'estat de funcionament, l'estat d'els detectors i la concentració de gas mesurada pel detector de cada zona, 3 nivells d'alarma, 3 relés de sortida, un de 230 V, un de 12 Vcc i un amb els contactes lliures de tensió, per a cada nivell d'alarma i font d'alimentació de 230 V, segons UNE-EN 60079-29-1. (material) | 1.000 | 879.14 | 879.14 |
| mt41rte030c | U | Bateria de 12 V i 3 Ah. (material) | 2.000 | 20.37 | 40.74 |
| mt41die061a | U | Detector catalític de gas natural, per a alimentació a 12 o 24 Vcc, de 140x162x91 mm, amb grau de protecció IP66, apte per a atmosferes explosives (zones ATEX), segons UNE-EN 60079-29-1. (material) | 2.000 | 553.61 | 1107.22 |
| mt41apu040 | U | Sirena per a sistema de detecció de gas, amb senyal òptica i acústica, amb elements de fixació. (material) | 1.000 | 171.00 | 171.00 |
| mt35aia090aa | m | Tub rígid de PVC, endollable, corbable en calent, de color negre, de 16 mm de diàmetre nominal, per a canalització fixa en superfície. Resistència a la compressió 1250 N, resistència a l'impacte 2 joules, temperatura de treball -5°C fins 60°C, amb grau de protecció IP547 segons UNE 20324, propietats elèctriques: aïllant, no propagador de la flama. Segons UNE-EN 61386-1 i UNE-EN 61386-22. Inclús abraçadores, elements de subjecció i accessoris (corbes, maneguets, tes, colzes i corbes flexibles). (material) | 50.000 | 1.23 | 61.50 |
| mt35cun020a | m | Cable unipolar H07Z1-K (AS), sent la seva tensió assignada de 450/750 V, reacció al foc classe Cca-s1a,d1,a1 segons UNE-EN 50575, amb conductor multifilar de coure classe 5 (-K) de 1,5 mm² de secció, amb aïllament de compost termoplàstic a força de poliolefina lliure de halògens amb baixa emissió de fums i gasos corrosius (Z1). Segons UNE 211025. (material) | 109.000 | 0.41 | 44.69 |
| mo006 | h | Oficial 1ª instal·lador de xarxes i equips de detecció i seguretat. (mà d'obra) | 6.594 | 29.34 | 193.47 |
| mo105 | h | Ajudant instal·lador de xarxes i equips de detecció i seguretat. (mà d'obra) | 6.594 | 25.25 | 166.50 |
| % | % | Costos directes complementaris | 2 % | 2664.26 | 53.29 |
|  |  | Costos directes |  |  | 2717.55 |
