# Vàlvula de gas

- Propietat de l'arxiu: CYPE INGENIEROS, S.A.
- Format: FIEBDC-3/2002
- Divisa: EUR
- Costos indirectes: 3.00 %
- IVA: 21.00 %

## I Instal·lacions

### IG Gasos combustibles

#### IGW Elements

**IGW020** U Vàlvula de gas.
Clau d'esfera de llautó amb comandament de papallona i pota, amb rosca cilíndrica GAS mascle-mascle de 1/2" de diàmetre, PN=5 bar.
Inclou: Muntatge, connexionat i comprovació del seu correcte funcionament.
Criteri d'amidament de projecte: Nombre d'unitats previstes, segons documentació gràfica de Projecte.
Criteri de mesura d'obra: Es mesurarà el nombre d'unitats realment executades segons especificacions de Projecte.

| Codi | Ut | Descripció | Rendiment | Preu | Import |
|---|---|---|---|---|---|
| mt43acv080a | U | Clau d'esfera de llautó amb comandament de papallona i pota, amb rosca cilíndrica GAS mascle-mascle de 1/2" de diàmetre, PN=5 bar, segons UNE 60718. (material) | 1.000 | 12.84 | 12.84 |
| mo010 | h | Oficial 1ª instal·lador de gas. (mà d'obra) | 0.120 | 30.63 | 3.68 |
| mo109 | h | Ajudant instal·lador de gas. (mà d'obra) | 0.120 | 26.36 | 3.16 |
| % | % | Costos directes complementaris | 2 % | 19.68 | 0.39 |
|  |  | Costos directes |  |  | 20.07 |
