# Magiscopi

- Propietat de l'arxiu: CYPE INGENIEROS, S.A.
- Format: FIEBDC-3/2002
- Divisa: EUR
- Costos indirectes: 3.00 %
- IVA: 21.00 %

## I Instal·lacions

### IG Gasos combustibles

#### IGW Elements

**IGW040** U Magiscopi.
Indicador òptic d'ús d'ampolles de servei o de reserva, de rosca mètrica mascle-mascle de 20 mm de diàmetre i 150 mm de longitud.
Inclou: Muntatge, connexionat i comprovació del seu correcte funcionament.
Criteri d'amidament de projecte: Nombre d'unitats previstes, segons documentació gràfica de Projecte.
Criteri de mesura d'obra: Es mesurarà el nombre d'unitats realment executades segons especificacions de Projecte.

| Codi | Ut | Descripció | Rendiment | Preu | Import |
|---|---|---|---|---|---|
| mt43bbg070 | U | Indicador òptic d'ús d'ampolles de servei o de reserva, de rosca mètrica mascle-mascle de 20 mm de diàmetre i 150 mm de longitud. (material) | 1.000 | 25.57 | 25.57 |
| mo010 | h | Oficial 1ª instal·lador de gas. (mà d'obra) | 0.120 | 30.63 | 3.68 |
| mo109 | h | Ajudant instal·lador de gas. (mà d'obra) | 0.120 | 26.36 | 3.16 |
| % | % | Costos directes complementaris | 2 % | 32.41 | 0.65 |
|  |  | Costos directes |  |  | 33.06 |
