# Interruptor crepuscular

- Propietat de l'arxiu: CYPE INGENIEROS, S.A.
- Format: FIEBDC-3/2002
- Divisa: EUR
- Costos indirectes: 3.00 %
- IVA: 21.00 %

## I Instal·lacions

### II Il·luminació

#### IIC Sistemes de control i regulació

**IIC010** U Interruptor crepuscular.
Interruptor crepuscular amb cèl·lula fotoelèctrica integrada, grau de protecció IP54, per una potència màxima de 700 W, 10 A, 250 V i 50 Hz, luminància 5 a 1000 lux i retard de connexió i desconnexió, per a comandament automàtic de la il·luminació. Inclús subjeccions.
Inclou: Replanteig. Muntatge, connexionat i comprovació del seu correcte funcionament.
Criteri d'amidament de projecte: Nombre d'unitats previstes, segons documentació gràfica de Projecte.
Criteri de mesura d'obra: Es mesurarà el nombre d'unitats realment executades segons especificacions de Projecte.

| Codi | Ut | Descripció | Rendiment | Preu | Import |
|---|---|---|---|---|---|
| mt34crg010a | U | Interruptor crepuscular amb cèl·lula fotoelèctrica integrada, grau de protecció IP54, per una potència màxima de 700 W, 10 A, 250 V i 50 Hz, luminància 5 a 1000 lux i retard de connexió i desconnexió, amb subjeccions. (material) | 1.000 | 49.06 | 49.06 |
| mo003 | h | Oficial 1ª electricista. (mà d'obra) | 0.153 | 30.63 | 4.69 |
| mo102 | h | Ajudant electricista. (mà d'obra) | 0.153 | 26.36 | 4.03 |
| % | % | Costos directes complementaris | 2 % | 57.78 | 1.16 |
|  |  | Costos directes |  |  | 58.94 |
