# Projector. Instal·lació encastada

- Propietat de l'arxiu: CYPE INGENIEROS, S.A.
- Format: FIEBDC-3/2002
- Divisa: EUR
- Costos indirectes: 3.00 %
- IVA: 21.00 %

## I Instal·lacions

### II Il·luminació

#### III Interior

**III220** U Projector. Instal·lació encastada.
Projector orientable d'alumini injectat, amb, d'alumini i compost termoplàstic, de color blanc, acabat mat, no regulable, de 27 W, alimentació a 220/240 V i 50-60 Hz, 85 mm de diàmetre i 182 mm d'altura, amb llum LED no reemplaçable, temperatura de color 3000 K, òptica formada per reflector d'alt rendiment, feix de llum intensiu 16°, índex de reproducció cromàtica major de 90, flux lluminós 2427 lúmens, grau de protecció IP20. Instal·lació encastada. Inclús làmpades.
Criteri de valoració econòmica: El preu no inclou les ajudes de paleta per a instal·lacions.
Inclou: Replanteig. Muntatge, connexionat i comprovació del seu correcte funcionament.
Criteri d'amidament de projecte: Nombre d'unitats previstes, segons documentació gràfica de Projecte.
Criteri de mesura d'obra: Es mesurarà el nombre d'unitats realment executades segons especificacions de Projecte.

| Codi | Ut | Descripció | Rendiment | Preu | Import |
|---|---|---|---|---|---|
| mt34lle290a | U | Projector orientable, d'alumini injectat, amb, d'alumini i compost termoplàstic, de color blanc, acabat mat, no regulable, de 27 W, alimentació a 220/240 V i 50-60 Hz, 85 mm de diàmetre i 182 mm d'altura, amb llum LED no reemplaçable, temperatura de color 3000 K, òptica formada per reflector d'alt rendiment, feix de llum intensiu 16°, índex de reproducció cromàtica major de 90, flux lluminós 2427 lúmens, grau de protecció IP20, per a encastar. (material) | 1.000 | 265.33 | 265.33 |
| mo003 | h | Oficial 1ª electricista. (mà d'obra) | 0.480 | 29.34 | 14.08 |
| mo102 | h | Ajudant electricista. (mà d'obra) | 0.480 | 25.25 | 12.12 |
| % | % | Costos directes complementaris | 2 % | 291.53 | 5.83 |
|  |  | Costos directes |  |  | 297.36 |
