# Registre secundari

- Propietat de l'arxiu: CYPE INGENIEROS, S.A.
- Format: FIEBDC-3/2002
- Divisa: EUR
- Costos indirectes: 3.00 %
- IVA: 21.00 %

## I Instal·lacions

### IL Infrastructura de telecomunicacions

#### ILP Canalitzacions principals

**ILP021** U Registre secundari.
Registre secundari per pas i distribució d'instal·lacions d'ICT, format per armari amb cos i porta de planxa d'acer lacat amb aïllament interior de 550x1000x150 mm. Instal·lació en superfície. Inclús tancament amb clau, accessoris, peces especials i fixacions.
Inclou: Replanteig. Col·locació i fixació de l'armari.
Criteri d'amidament de projecte: Nombre d'unitats previstes, segons documentació gràfica de Projecte.
Criteri de mesura d'obra: Es mesurarà el nombre d'unitats realment executades segons especificacions de Projecte.

| Codi | Ut | Descripció | Rendiment | Preu | Import |
|---|---|---|---|---|---|
| mt40irs010c | U | Registre secundari per pas i distribució d'instal·lacions d'ICT, format per armari amb cos i porta de planxa d'acer lacat amb aïllament interior de 550x1000x150 mm, per muntar en superfície. Inclús tancament amb clau, accessoris, peces especials i fixacions. (material) | 1.000 | 192.32 | 192.32 |
| op00ato010 |  | Tornavís. | 1.000 | 0.00 | 0.00 |
| op00mar010 |  | Martell. | 1.000 | 0.00 | 0.00 |
| op00tal010 |  | Trepant. | 1.000 | 0.00 | 0.00 |
| mo056 | h | Ajudant instal·lador de telecomunicacions. (mà d'obra) | 0.719 | 25.25 | 18.15 |
| % | % | Costos directes complementaris | 2 % | 210.47 | 4.21 |
|  |  | Costos directes |  |  | 214.68 |
