# Pilot de senyalització remota

- Propietat de l'arxiu: CYPE INGENIEROS, S.A.
- Format: FIEBDC-3/2002
- Divisa: EUR
- Costos indirectes: 3.00 %
- IVA: 21.00 %

## I Instal·lacions

### IO Contra incendis

#### IOD Detecció i alarma

**IOD003** U Pilot de senyalització remota.
Pilot de senyalització remota, de ABS color blanc, per alimentació de 5 a 12 Vcc, amb doble led color vermell. Inclús elements de fixació.
Inclou: Replanteig. Fixació al parament. Muntatge, connexionat i comprovació del seu correcte funcionament.
Criteri d'amidament de projecte: Nombre d'unitats previstes, segons documentació gràfica de Projecte.
Criteri de mesura d'obra: Es mesurarà el nombre d'unitats realment executades segons especificacions de Projecte.

| Codi | Ut | Descripció | Rendiment | Preu | Import |
|---|---|---|---|---|---|
| mt41pig090 | U | Pilot de senyalització remota, de ABS color blanc, per alimentació de 5 a 12 Vcc, amb doble led color vermell. Inclús elements de fixació. (material) | 1.000 | 12.61 | 12.61 |
| mo006 | h | Oficial 1ª instal·lador de xarxes i equips de detecció i seguretat. (mà d'obra) | 0.599 | 29.34 | 17.57 |
| mo105 | h | Ajudant instal·lador de xarxes i equips de detecció i seguretat. (mà d'obra) | 0.599 | 25.25 | 15.12 |
| % | % | Costos directes complementaris | 2 % | 45.30 | 0.91 |
|  |  | Costos directes |  |  | 46.21 |
