# Detector de flux

- Propietat de l'arxiu: CYPE INGENIEROS, S.A.
- Format: FIEBDC-3/2002
- Divisa: EUR
- Costos indirectes: 3.00 %
- IVA: 21.00 %

## I Instal·lacions

### IO Contra incendis

#### IOT Sistemes d'extinció fixos

**IOT020** U Detector de flux.
Detector de flux tipus paleta amb retard de fins a 90 segons dos contactes NA/NC, de 3" DN 80 mm de diàmetre, per a una pressió màxima de treball de 31 bar. Inclús tub protector i cables elèctrics.
Inclou: Replanteig del recorregut de la canonada i de la situació del detector. Col·locació i fixació de tubs. Col·locació de l'element. Estesa de cables. Muntatge, connexionat i comprovació del seu correcte funcionament.
Criteri d'amidament de projecte: Nombre d'unitats previstes, segons documentació gràfica de Projecte.
Criteri de mesura d'obra: Es mesurarà el nombre d'unitats realment executades segons especificacions de Projecte.

| Codi | Ut | Descripció | Rendiment | Preu | Import |
|---|---|---|---|---|---|
| mt41dfr010f | U | Detector de flux tipus paleta amb retard de fins a 90 segons dos contactes NA/NC, de 3" DN 80 mm de diàmetre, per a una pressió màxima de treball de 31 bar, segons UNE-EN 12259-5. (material) | 1.000 | 160.16 | 160.16 |
| mt35aia090aa | m | Tub rígid de PVC, endollable, corbable en calent, de color negre, de 16 mm de diàmetre nominal, per a canalització fixa en superfície. Resistència a la compressió 1250 N, resistència a l'impacte 2 joules, temperatura de treball -5°C fins 60°C, amb grau de protecció IP547 segons UNE 20324, propietats elèctriques: aïllant, no propagador de la flama. Segons UNE-EN 61386-1 i UNE-EN 61386-22. Inclús abraçadores, elements de subjecció i accessoris (corbes, maneguets, tes, colzes i corbes flexibles). (material) | 5.000 | 1.23 | 6.15 |
| mt35cun020a | m | Cable unipolar H07Z1-K (AS), sent la seva tensió assignada de 450/750 V, reacció al foc classe Cca-s1a,d1,a1 segons UNE-EN 50575, amb conductor multifilar de coure classe 5 (-K) de 1,5 mm² de secció, amb aïllament de compost termoplàstic a força de poliolefina lliure de halògens amb baixa emissió de fums i gasos corrosius (Z1). Segons UNE 211025. (material) | 10.000 | 0.41 | 4.10 |
| mo008 | h | Oficial 1ª lampista. (mà d'obra) | 0.599 | 30.63 | 18.35 |
| mo107 | h | Ajudant lampista. (mà d'obra) | 0.599 | 26.36 | 15.79 |
| mo003 | h | Oficial 1ª electricista. (mà d'obra) | 0.300 | 30.63 | 9.19 |
| mo102 | h | Ajudant electricista. (mà d'obra) | 0.300 | 26.36 | 7.91 |
| % | % | Costos directes complementaris | 2 % | 221.65 | 4.43 |
|  |  | Costos directes |  |  | 226.08 |
