# Extintor

- Propietat de l'arxiu: CYPE INGENIEROS, S.A.
- Format: FIEBDC-3/2002
- Divisa: EUR
- Costos indirectes: 3.00 %
- IVA: 21.00 %

## I Instal·lacions

### IO Contra incendis

#### IOX Extintors

**IOX010** U Extintor.
Extintor portàtil de pols químic ABC polivalent antibrasa, amb pressió incorporada, d'eficàcia 21A-144B-C, amb 6 kg d'agent extintor, amb manòmetre i mànega amb filtre difusor, allotjat en armari metàl·lic amb porta cega, de 700x280x210 mm. Inclús accessoris de muntatge.
Inclou: Replanteig. Fixació de l'armari al parament. Col·locació de l'extintor dintre de l'armari.
Criteri d'amidament de projecte: Nombre d'unitats previstes, segons documentació gràfica de Projecte.
Criteri de mesura d'obra: Es mesurarà el nombre d'unitats realment col·locades segons especificacions de Projecte.

| Codi | Ut | Descripció | Rendiment | Preu | Import |
|---|---|---|---|---|---|
| mt41ixi010a | U | Extintor portàtil de pols químic ABC polivalent antibrasa, amb pressió incorporada, d'eficàcia 21A-144B-C, amb 6 kg d'agent extintor, amb manòmetre i mànega amb filtre difusor, amb accessoris de muntatge, segons UNE-EN 3. (material) | 1.000 | 41.83 | 41.83 |
| mt41ixw010a | U | Armari metàl·lic amb porta cega, de 700x280x210 mm, per a extintor de pols de 6 a 12 kg. (material) | 1.000 | 53.14 | 53.14 |
| mo113 | h | Peó ordinari construcció. (mà d'obra) | 0.240 | 23.04 | 5.53 |
| % | % | Costos directes complementaris | 2 % | 100.50 | 2.01 |
|  |  | Costos directes |  |  | 102.51 |
