# Parallamps amb dispositiu d'encebament "PDC"

- Propietat de l'arxiu: CYPE INGENIEROS, S.A.
- Format: FIEBDC-3/2002
- Divisa: EUR
- Costos indirectes: 3.00 %
- IVA: 21.00 %

## I Instal·lacions

### IP Protecció enfront el llamp

#### IPE Sistemes externs

**IPE030** U Parallamps amb dispositiu d'encebament "PDC".
Sistema extern de protecció enfront el llamp, format per parallamps amb dispositiu d'encebament tipus "PDC", avanç de 15 µs i radi de protecció de 32 m per a un nivell de protecció 1 segons DB SUA Seguretat d'utilització i accessibilitat (CTE), col·locat en coberta sobre màstil d'acer galvanitzat en calent, de 1 1/2" de diàmetre i 6 m de longitud. Inclús suports, peces especials, platina conductora de coure estanyat, vies d'espurnes, comptador dels impactes de llamp rebuts, tub de protecció de la baixada i presa de terra amb platina conductora de coure estanyat.
Inclou: Replanteig. Col·locació del màstil. Execució de la connexió a terra. Muntatge, connexionat i comprovació del seu correcte funcionament. Realització de proves de servei.
Criteri d'amidament de projecte: Nombre d'unitats previstes, segons documentació gràfica de Projecte.
Criteri de mesura d'obra: Es mesurarà el nombre d'unitats realment executades segons especificacions de Projecte.

| Codi | Ut | Descripció | Rendiment | Preu | Import |
|---|---|---|---|---|---|
| mt41pea010bia | U | Parallamps tipus "PDC" amb dispositiu d'encebament de polsat elèctric, avanç en l'encebat de 15 µs i radi de protecció de 32 m per a un nivell de protecció 1 segons DB SUA Seguretat d'utilització i accessibilitat (CTE), de 1 m d'altura, segons UNE 21186. (material) | 1.000 | 1620.46 | 1620.46 |
| mt41paa010a | U | Peça d'adaptació capçal-màstil i acoblament capçal-màstil-conductor, de llautó, per a màstil de 1 1/2" i baixant interior amb cable de coure de 8 a 10 mm de diàmetre o platina conductora de coure estanyat de 30x2 mm. (material) | 1.000 | 73.57 | 73.57 |
| mt41paa020a | U | Màstil d'acer galvanitzat en calent, de 1 1/2" de diàmetre i 6 m de longitud, per a fixació a mur o estructura. (material) | 1.000 | 257.48 | 257.48 |
| mt41paa040a | U | Trípode d'ancoratge per a màstil, amb placa base de 500x500x10 mm, d'acer galvanitzat en calent, de 1 m de longitud, per a fixar amb cargols a coberta. (material) | 1.000 | 464.40 | 464.40 |
| mt41pca010a | m | Platina conductora de coure estanyat, nua, de 30x2 mm. (material) | 59.500 | 53.69 | 3194.56 |
| mt41paa056a | U | Suport piramidal per a conductor de 8 mm de diàmetre o platina conductora d'entre 30x2 mm i 30x3,5 mm de secció, per a fixació de la grapa a superfícies horitzontals. (material) | 16.000 | 10.19 | 163.04 |
| mt41paa050a | U | Grapa d'acer inoxidable, per a fixació de platina conductora d'entre 30x2 mm i 30x3,5 mm de secció a paret. (material) | 20.000 | 23.00 | 460.00 |
| mt41paa070a | U | Via d'espurnes, per a màstil d'antena i connexió a platina de coure estanyat. (material) | 1.000 | 270.73 | 270.73 |
| mt41paa080a | U | Via d'espurnes, per a unió de preses de terra. (material) | 1.000 | 252.10 | 252.10 |
| mt41paa053a | U | Maneguet de llautó de 55x55 mm amb placa intermèdia, per a unió múltiple de cables de coure de 8 a 10 mm de diàmetre i platines conductores de coure estanyat de 30x2 mm. (material) | 2.000 | 30.46 | 60.92 |
| mt41paa060a | U | Comptador mecànic dels impactes de llamp rebuts pel sistema de protecció. (material) | 1.000 | 492.01 | 492.01 |
| mt41paa052a | U | Maneguet seccionador de llautó, de 70x50x15 mm, amb sistema de frontissa, per a unió de platines conductores d'entre 30x2 mm i 30x3,5 mm de secció. (material) | 1.000 | 39.33 | 39.33 |
| mt41pca020a | U | Tub d'acer galvanitzat, de 2 m de longitud, per a la protecció de la baixada de la platina conductora. (material) | 1.000 | 53.44 | 53.44 |
| mt35ata010a | U | Pericó de polipropilè per a connexió a terra, de 250x250x250 mm, amb tapa de registre. (material) | 3.000 | 123.56 | 370.68 |
| mt35ata020a | U | Pont per a comprovació de connexió de terra de l'instal·lació elèctrica. (material) | 2.000 | 93.68 | 187.36 |
| mt35ate020a | U | Elèctrode per a xarxa de connexió a terra couratge amb 254 µm, fabricat en acer, de 14,3 mm de diàmetre i 2 m de longitud. (material) | 2.000 | 47.04 | 94.08 |
| mt41paa140a | U | Peça de llautó, per a unió d'elèctrode de presa de terra a cable de coure de 8 a 10 mm de diàmetre o platina conductora de coure estanyat de 30x2 mm. (material) | 2.000 | 19.92 | 39.84 |
| mt35ate010a | U | Elèctrode dinàmic per a xarxa de connexió a terra, de 28 mm de diàmetre i 2,5 m de longitud, de llarga durada, amb efecte condensador. (material) | 1.000 | 352.65 | 352.65 |
| mt35ata030a | U | Pot de 5 kg de gel concentrat, ecològic i no corrosiu, per a la preparació de 20 litres de millorant de la conductivitat de postes a terra. (material) | 2.000 | 93.55 | 187.10 |
| mo007 | h | Oficial 1ª instal·lador de parallamps. (mà d'obra) | 23.858 | 29.34 | 699.99 |
| mo106 | h | Ajudant instal·lador de parallamps. (mà d'obra) | 23.858 | 25.25 | 602.41 |
| % | % | Costos directes complementaris | 2 % | 9936.15 | 198.72 |
|  |  | Costos directes |  |  | 10134.87 |
