# Sistema de drenatge sifònic de coberta

- Propietat de l'arxiu: CYPE INGENIEROS, S.A.
- Format: FIEBDC-3/2002
- Divisa: EUR
- Costos indirectes: 3.00 %
- IVA: 21.00 %

## I Instal·lacions

### IS Evacuació d'aigües

#### ISE Sistemes d'evacuació d'aigües

**ISE010** U Sistema de drenatge sifònic de coberta, compost per 2 trobades de la coberta amb bonera de sortida vertical, cadascun d'ells format per una banda de reforç de 1x1 m amb làmina de betum modificat amb elastòmer SBS, LBM(SBS)-40-FP i un bonera sifònica de polietilè, amb membrana bituminosa, sistema Akasison, model XL75 B "JIMTEN"; 1 col·lector suspès de 20 m de longitud total format per dos trams: tram 1 de 10 m de longitud de canonada templada mitjançant tractament tèrmic addicional, de polietilè d'alta densitat (PEAD/HDPE), de 40 mm de diàmetre exterior i 3,0 mm de gruix, sistema Akasison "JIMTEN" i tram 2 de 10 m de longitud de canonada templada mitjançant tractament tèrmic addicional, de polietilè d'alta densitat (PEAD/HDPE), de 40 mm de diàmetre exterior i 3,0 mm de gruix, sistema Akasison "JIMTEN"; 1 baixant de 20 m d'altura formada per canonada templada mitjançant tractament tèrmic addicional, de polietilè d'alta densitat (PEAD/HDPE), de 50 mm de diàmetre exterior i 3,0 mm de gruix, sistema Akasison "JIMTEN" i 1 col·lector soterrat de 5 m de longitud format per canonada templada mitjançant tractament tèrmic addicional, de polietilè d'alta densitat (PEAD/HDPE), de 110 mm de diàmetre exterior i 4,3 mm de gruix, sistema Akasison "JIMTEN".
Sistema de drenatge sifònic de coberta, compost per 2 trobades de la coberta amb bonera de sortida vertical, cadascun d'ells format per una làmina de betum modificat amb elastòmer SBS, LBM(SBS)-40-FP, amb armadura de feltre de polièster no teixit de 160 g/m², de superfície no protegida, de 1x1 m, totalment adherida al suport amb bufador, prèvia emprimació amb emulsió asfàltica aniònica amb càrregues tipus EB, i col·locació d'un bonera sifònica de polietilè, amb membrana bituminosa, sistema Akasison, model XL75 B "JIMTEN", de sortida vertical de 75 mm de diàmetre i reixeta convexa, amb el maneguet connector, la canonada vertical i el colze, tots ells del mateix diàmetre que el clavegueró, totalment adherit a la làmina asfàltica amb bufador; 1 col·lector suspès de 20 m de longitud total format per dos trams: tram 1 de 10 m de longitud de canonada templada mitjançant tractament tèrmic addicional, de polietilè d'alta densitat (PEAD/HDPE), de 40 mm de diàmetre exterior i 3,0 mm de gruix, sistema Akasison "JIMTEN", amb suspensió a la coberta metàl·lica cada 2,5 m mitjançant riells amb varilles de penajment amb suports de suspensió en el seu extrem inferior, connectors d'unió entre riells, brides per al tub fixades als riells cada 0,8 m i maneguets electrosoldables per a la realització de punts fixos cada 5 m i tram 2 de 10 m de longitud de canonada templada mitjançant tractament tèrmic addicional, de polietilè d'alta densitat (PEAD/HDPE), de 40 mm de diàmetre exterior i 3,0 mm de gruix, sistema Akasison "JIMTEN", amb suspensió a la coberta metàl·lica cada 2,5 m mitjançant riells amb varilles de penajment amb suports de suspensió en el seu extrem inferior, connectors d'unió entre riells, brides per al tub fixades als riells cada 0,8 m i maneguets electrosoldables per a la realització de punts fixos cada 5 m, amb colzes a 45° per a connexió amb la baixant; 1 baixant de 20 m d'altura formada per canonada templada mitjançant tractament tèrmic addicional, de polietilè d'alta densitat (PEAD/HDPE), de 50 mm de diàmetre exterior i 3,0 mm de gruix, sistema Akasison "JIMTEN", amb fixació a la paret cada 1 m mitjançant varilles amb plaques de subjecció i brides per al tub, maneguets electrosoldables en l'extrem superior i maneguets de dilatació cada 5 m i en l'extrem inferior, amb te 90° de registre i 1 col·lector soterrat de 5 m de longitud format per canonada templada mitjançant tractament tèrmic addicional, de polietilè d'alta densitat (PEAD/HDPE), de 110 mm de diàmetre exterior i 4,3 mm de gruix, sistema Akasison "JIMTEN", amb maneguets electrosoldables i colzes a 45° per a connexió amb la baixant, col·locat sobre llit de sorra de 10 cm de gruix, degudament compactada i anivellada amb picó vibrant de guiat manual, replè lateral compactant fins els ronyons i posterior reblert amb la mateixa sorra fins 30 cm per damunt de la generatriu superior de la canonada, sense incloure l'excavació ni el posterior reblert principal de les rases.
Inclou: Neteja i preparació de la superfície. Emprimació de la superfície. Col·locació del reforç de la impermeabilització. Col·locació de les boneres. Replanteig del recorregut del col·lector suspès i de la situació dels elements de subjecció. Presentació en sec dels tubs. Fixació del material auxiliar per a muntatge i subjecció a l'obra. Muntatge i connexionat. Replanteig del recorregut del baixant i de la situació dels elements de subjecció. Presentació en sec dels tubs. Fixació del material auxiliar per a muntatge i subjecció a l'obra. Muntatge i connexionat. Replanteig i traçat del col·lector soterrat en planta i pendents. Eliminació de les terres soltes del fons de l'excavació. Presentació en sec de tubs i peces especials, que formaran el col·lector soterrat. Abocat de la sorra en el fons de la rasa. Descens i col·locació dels tubs en el fons de la rasa. Muntatge del col·lector soterrat començant per l'extrem de capçalera. Realització de proves de servei.
Criteri d'amidament de projecte: Nombre d'unitats previstes, segons documentació gràfica de Projecte.
Criteri de mesura d'obra: Es mesurarà el nombre d'unitats realment executades segons especificacions de Projecte.
Criteri de valoració econòmica: El preu no inclou l'excavació ni el reblert principal.

| Codi | Ut | Descripció | Rendiment | Preu | Import |
|---|---|---|---|---|---|
| mt14lba010g | m² | Làmina de betum modificat amb elastòmer SBS, LBM(SBS)-40-FP, de 3,5 mm d'espessor, massa nominal 4 kg/m², amb armadura de feltre de polièster no teixit de 160 g/m², de superfície no protegida. Segons UNE-EN 13707. (material) | 2.100 | 4.55 | 9.56 |
| mt14iea020c | kg | Emulsió asfàltica aniònica amb càrregues tipus EB, segons UNE 104231. (material) | 0.600 | 1.46 | 0.88 |
| mt11aka011ee | U | Bonera sifònica de polietilè, amb membrana bituminosa, sistema Akasison, model XL75 B "JIMTEN", de sortida vertical de 75 mm de diàmetre i reixeta convexa, segons UNE-EN 1253. (material) | 2.000 | 412.15 | 824.30 |
| mt11aka030 | U | Maneguet connector de polietilè d'alta densitat (PEAD/HDPE), de 75 mm de diàmetre exterior, per a bonera sifònica, sistema Akasison "JIMTEN". (material) | 2.000 | 10.00 | 20.00 |
| mt11aka040fa | m | Canonada templada mitjançant tractament tèrmic addicional, de polietilè d'alta densitat (PEAD/HDPE), de 75 mm de diàmetre exterior i 3 mm de gruix, sistema Akasison "JIMTEN", en trams de 5 m de longitud. (material) | 1.600 | 7.00 | 11.20 |
| mt11aka050e | U | Colze 90° de polietilè d'alta densitat (PEAD/HDPE), de 75 mm de diàmetre exterior i 3 mm de gruix, sistema Akasison "JIMTEN". (material) | 2.000 | 4.00 | 8.00 |
| mt11aka200 | U | Barnilla enroscada. (material) | 28.000 | 0.60 | 16.80 |
| mt11aka060 | U | Suport per a suspensió de riell de 30x30 mm, d'acer galvanitzat, sistema Akasison "JIMTEN". (material) | 8.000 | 5.00 | 40.00 |
| mt11aka070 | U | Riell de 5000x30x30 mm, d'acer galvanitzat, sistema Akasison "JIMTEN". (material) | 4.000 | 13.00 | 52.00 |
| mt11aka090a | U | Abraçadora per a canonada de 40 mm de diàmetre, d'acer galvanitzat, sistema Akasison "JIMTEN", per a subjecció a riell. (material) | 25.000 | 11.00 | 275.00 |
| mt11aka040ba | m | Canonada templada mitjançant tractament tèrmic addicional, de polietilè d'alta densitat (PEAD/HDPE), de 40 mm de diàmetre exterior i 3 mm de gruix, sistema Akasison "JIMTEN", en trams de 5 m de longitud. (material) | 20.000 | 4.00 | 80.00 |
| mt11aka100a | U | Maneguet electrosoldable de polietilè d'alta densitat (PEAD/HDPE), de 40 mm de diàmetre interior, sistema Akasison "JIMTEN". (material) | 8.000 | 6.56 | 52.48 |
| mt11aka150a | U | Colze 45° de polietilè d'alta densitat (PEAD/HDPE), de 40 mm de diàmetre exterior i 3 mm de gruix, sistema Akasison "JIMTEN". (material) | 2.000 | 2.03 | 4.06 |
| mt11aka145a | U | Placa de suport d'acer galvanitzat, amb rosca de 1/2" de diàmetre, sistema Akasison "JIMTEN", per la realització de punts guia. (material) | 20.000 | 6.00 | 120.00 |
| mt11aka140c | U | Abraçadora per a canonada de 50 mm de diàmetre, d'acer galvanitzat, amb rosca de 1/2" de diàmetre, sistema Akasison "JIMTEN", per la realització de punts guia. (material) | 20.000 | 5.00 | 100.00 |
| mt11aka130a | U | Placa de suport, d'acer galvanitzat, amb rosca de 1/2" de diàmetre, sistema Akasison "JIMTEN", per la realització de punts fixes. (material) | 4.000 | 4.99 | 19.96 |
| mt11aka120c | U | Abraçadora per a canonada de 50 mm de diàmetre, d'acer galvanitzat, amb rosca de 1/2" de diàmetre, sistema Akasison "JIMTEN", per la realització de punts fixes. (material) | 4.000 | 5.17 | 20.68 |
| mt11aka040ca | m | Canonada templada mitjançant tractament tèrmic addicional, de polietilè d'alta densitat (PEAD/HDPE), de 50 mm de diàmetre exterior i 3 mm de gruix, sistema Akasison "JIMTEN", en trams de 5 m de longitud. (material) | 20.000 | 4.00 | 80.00 |
| mt11aka100b | U | Maneguet electrosoldable de polietilè d'alta densitat (PEAD/HDPE), de 50 mm de diàmetre interior, sistema Akasison "JIMTEN". (material) | 2.000 | 5.17 | 10.34 |
| mt11aka170b | U | Maneguet compensador de dilatacions de polietilè d'alta densitat (PEAD/HDPE), de 50 mm de diàmetre interior, sistema Akasison "JIMTEN". (material) | 4.000 | 14.00 | 56.00 |
| mt11aka180b | U | Conjunt de dues abraçadores de subjecció d'acer inoxidable, de 50 mm de diàmetre interior, sistema Akasison "JIMTEN". (material) | 4.000 | 5.00 | 20.00 |
| mt11aka160b | U | Té 90° de registre de polietilè d'alta densitat (PEAD/HDPE), de 50 mm de diàmetre exterior i 3 mm de gruix, sistema Akasison "JIMTEN", diàmetre exterior de la derivació 50 mm. (material) | 1.000 | 25.00 | 25.00 |
| mt01ara010 | m³ | Sorra de 0 a 5 mm de diàmetre. (material) | 1.493 | 12.02 | 17.95 |
| mt11aka150g | U | Colze 45° de polietilè d'alta densitat (PEAD/HDPE), de 110 mm de diàmetre exterior i 4,2 mm de gruix, sistema Akasison "JIMTEN". (material) | 2.000 | 6.75 | 13.50 |
| mt11aka040hc | m | Canonada templada mitjançant tractament tèrmic addicional, de polietilè d'alta densitat (PEAD/HDPE), de 110 mm de diàmetre exterior i 4,3 mm de gruix, sistema Akasison "JIMTEN", en trams de 5 m de longitud. (material) | 5.000 | 14.00 | 70.00 |
| mt11aka100g | U | Maneguet electrosoldable de polietilè d'alta densitat (PEAD/HDPE), de 110 mm de diàmetre interior, sistema Akasison "JIMTEN". (material) | 2.000 | 7.39 | 14.78 |
| mq04dua020b | h | Dúmper de descàrrega frontal de 2 t de càrrega útil. (maquinària) | 0.120 | 9.27 | 1.11 |
| mq02rop020 | h | Picó vibrant de guiat manual, de 80 kg, amb placa de 30x30 cm, tipus piconadora de granota. (maquinària) | 0.902 | 3.50 | 3.16 |
| mq02cia020j | h | Camió cisterna de 8 m³ de capacitat. (maquinària) | 0.012 | 40.08 | 0.48 |
| op00ato010 |  | Tornavís. | 1.000 | 0.00 | 0.00 |
| op00mar010 |  | Martell. | 1.000 | 0.00 | 0.00 |
| op00tal010 |  | Trepant. | 1.000 | 0.00 | 0.00 |
| mo029 | h | Oficial 1ª aplicador de làmines impermeabilitzants. (mà d'obra) | 1.577 | 24.50 | 38.64 |
| mo067 | h | Ajudant aplicador de làmines impermeabilitzants. (mà d'obra) | 1.577 | 21.75 | 34.30 |
| mo020 | h | Oficial 1ª construcció. (mà d'obra) | 0.275 | 24.50 | 6.74 |
| mo113 | h | Peó ordinari construcció. (mà d'obra) | 0.837 | 20.46 | 17.13 |
| mo008 | h | Oficial 1ª lampista. (mà d'obra) | 4.794 | 25.32 | 121.38 |
| mo107 | h | Ajudant lampista. (mà d'obra) | 2.397 | 21.72 | 52.06 |
| % | % | Costos directes complementaris | 2 % | 2237.49 | 44.75 |
|  |  | Costos directes |  |  | 2282.24 |
